# Acondicionamiento acústico, con paneles autoportantes suspendidos de la losa

- Propiedad del archivo: CYPE INGENIEROS, S.A.
- Formato: FIEBDC-3/2002
- Ámbito geográfico: Paraguay
- Divisa: PYG
- Costes indirectos: 3.00 %
- Gastos generales: 13.00 %
- Beneficio industrial: 6.00 %
- IVA: 10.00 %

## N Aislamientos e impermeabilizaciones

### NT Acondicionamiento acústico

#### NTD Losas

**NTD010** Ud Acondicionamiento acústico, con paneles autoportantes suspendidos de la losa.
Acondicionamiento acústico, situado a una altura menor de 4 m, con panel acústico autoportante de lana mineral, de 1200x300x40 mm, revestido por las dos caras con un velo mineral de color Blanco, acabado con un marco metálico lacado, color blanco, suspendido de la losa con varillas roscadas galvanizadas, de 6 mm de diámetro y 1000 mm de longitud, con dos tuercas y una arandela.
Incluye: Limpieza y preparación de la superficie soporte. Colocación del panel. Fijación del panel.
Criterio de medición de proyecto: Número de unidades previstas, según documentación gráfica de Proyecto.
Criterio de medición de obra: Se medirá el número de unidades realmente ejecutadas según especificaciones de Proyecto.

| Código | Ud | Descripción | Rendimiento | Precio | Importe |
|---|---|---|---|---|---|
| mt16par130acaaa | Ud | Panel acústico autoportante de lana mineral, de 1200x300x40 mm, revestido por las dos caras con un velo mineral de color Blanco, acabado con un marco metálico lacado, color blanco, Euroclase A1 de reacción al fuego. (material) | 1.000 | 496863.00 | 496863.00 |
| mt12pna027a | m | Varilla roscada galvanizada, de 6 mm de diámetro y 1000 mm de longitud, con dos tuercas y una arandela. (material) | 2.000 | 6166.00 | 12332.00 |
| op00tal010 |  | Taladro. | 1.000 | 0.00 | 0.00 |
| op00ato010 |  | Atornillador. | 1.000 | 0.00 | 0.00 |
| mo054 | h | Oficial instalador de aislamientos. (mano de obra) | 0.375 | 68578.53 | 25716.95 |
| mo101 | h | Medio oficial instalador de aislamientos. (mano de obra) | 0.063 | 42789.48 | 2695.74 |
| % | % | Herramientas | 2 % | 537607.69 | 10752.15 |
|  |  | Costes directos |  |  | 548359.84 |
