# Cubierta plana transitable, no ventilada, con solado fijo, tipo convencional, para uso deportivo. Impermeabilización con membranas prefabricadas asfálticas, tipo monocapa mejorada

- Propiedad del archivo: CYPE INGENIEROS, S.A.
- Formato: FIEBDC-3/2002
- Ámbito geográfico: Paraguay
- Divisa: PYG
- Costes indirectos: 3.00 %
- Gastos generales: 13.00 %
- Beneficio industrial: 6.00 %
- IVA: 10.00 %

## Q Cubiertas

### QA Planas transitables, no ventiladas

#### QAD Con solado fijo, para uso deportivo

**QAD011** m² Cubierta plana transitable, no ventilada, con solado fijo, tipo convencional, para uso deportivo. Impermeabilización con membranas prefabricadas asfálticas, tipo monocapa mejorada.
Cubierta plana transitable, no ventilada, con solado fijo, tipo convencional, pendiente del 1% al 5%, para uso deportivo. FORMACIÓN DE PENDIENTES: mediante encintado de limatesas, limahoyas y juntas con fajas fajas fajas fajas fajas fajas maestras de ladrillo cerámico hueco doble y capa de arcilla expandida, vertida en seco y consolidada en su superficie con lechada de cemento, proporcionando una resistencia a compresión de 1 MPa y con una conductividad térmica de 0,087 W/(mK), con espesor medio de 10 cm; con capa de regularización de mortero de cemento, confeccionado en obra, dosaje 1:6 de 4 cm de espesor, acabado fratasado; AISLAMIENTO TÉRMICO: panel rígido de lana mineral hidrofugada; CAPA SEPARADORA BAJO CAPA DE REFUERZO: geotextil no tejido compuesto por fibras de poliéster unidas por agujeteado, (150 g/m²); CAPA DE REFUERZO: mortero de cemento CEM II/B-P 32,5 N tipo M-10 de 4 cm de espesor; IMPERMEABILIZACIÓN: tipo monocapa, adherida, formada por una membrana prefabricada de betún modificado con elastómero SBS, de 3,5 mm de espesor, con armadura de fieltro de poliéster no tejido de 160 g/m², mejorada con una membrana prefabricada de betún aditivado con plastómero APP, totalmente adheridas con soplete; CAPA SEPARADORA BAJO PROTECCIÓN: geotextil no tejido compuesto por fibras de poliéster unidas por agujeteado, (200 g/m²); CAPA DE PROTECCIÓN: revestimiento continuo sintético, formado por la aplicación sucesiva de una capa de mortero epoxi bicomponente, abrasión Taber en seco < 0,2 g y rendimiento aproximado de 0,80 kg/m²; dos capas de mortero bicomponente a base de resinas acrílico-epoxi, abrasión Taber en seco < 0,2 g y rendimiento aproximado de 0,4 kg/m² por capa; y una capa de sellado con pintura bicomponente a base de resinas acrílico-epoxi, abrasión Taber en seco < 0,2 g, viscosidad > 40 poises y rendimiento aproximado de 0,2 kg/m²; extendidas a mano mediante rastras de banda de goma en capas uniformes con un espesor total aproximado de 1,0 mm, colocado sobre base de hormigón fck 250, HA-25/B/19/IIa de 10 cm de espesor, reforzado con armadura secundaria de distribución ensamblada "in situ" Ø6 c/15 - Ø6 c/15 de acero AP 500, con varillas conformadas longitudinales de 6 mm de diámetro cada 15 cm y varillas conformadas transversales de 6 mm de diámetro cada 15 cm.
Criterio de valoración económica: El precio no incluye la ejecución y el sellado de las juntas ni la ejecución de remates en los encuentros con paramentos y desagües.
Incluye: Replanteo de los puntos singulares. Replanteo de las pendientes y trazado de limatesas, limahoyas y juntas. Formación de pendientes mediante encintado de limatesas, limahoyas y juntas con fajas fajas fajas fajas fajas maestras de ladrillo. Relleno de juntas con poliestireno expandido. Vaciado en seco de la arcilla expandida hasta alcanzar el nivel de coronación de las fajas fajas fajas fajas fajas fajas fajas fajas maestras, y consolidación con lechada de cemento. Vaciado, extendido y regleado del mortero de regularización. Revisión de la superficie base en la que se realiza la fijación del aislamiento de acuerdo con las exigencias de la técnica a emplear. Corte, ajuste y colocación del aislamiento. Limpieza y preparación de la superficie. Colocación de la impermeabilización. Colocación de la capa separadora bajo protección. Colocación de la armadura secundaria de distribución con separadores homologados. Vaciado y compactación del hormigón. Aplicación de las sucesivas capas que forman el revestimiento deportivo.
Criterio de medición de proyecto: Superficie medida en proyección horizontal, según documentación gráfica de Proyecto, desde las caras interiores de los antepechos o petos perimetrales que la limitan.
Criterio de medición de obra: Se medirá, en proyección horizontal, la superficie realmente ejecutada según especificaciones de Proyecto, desde las caras interiores de los antepechos o petos perimetrales que la limitan.

| Código | Ud | Descripción | Rendimiento | Precio | Importe |
|---|---|---|---|---|---|
| mt04lvc010c | Ud | Ladrillo cerámico hueco doble, para revestir, 24x11,5x9 cm, densidad 780 kg/m³. (material) | 3.000 | 1798.00 | 5394.00 |
| mt01arl030a | m³ | Arcilla expandida, suministrada en bolsas. (material) | 0.100 | 851960.00 | 85196.00 |
| mt09lec020b | m³ | Lechada de cemento CEM II/B-P 32,5 N 1/3. (material) | 0.010 | 576115.00 | 5761.15 |
| mt16pea020b | m² | Panel rígido de poliestireno expandido, mecanizado lateral recto, de 20 mm de espesor, resistencia térmica 0,55 m²K/W, conductividad térmica 0,036 W/(mK), para junta de dilatación. (material) | 0.010 | 13794.00 | 137.94 |
| mt08aaa010a | m³ | Agua. (material) | 0.008 | 9226.00 | 73.81 |
| mt01arg005a | t | Arena de cantera, para mortero preparado en obra. (material) | 0.065 | 106133.00 | 6898.65 |
| mt08cem000p | kg | Cemento gris en bolsas. (material) | 10.000 | 1181.00 | 11810.00 |
| mt16lrc010ac | m² | Panel rígido de lana mineral hidrofugada, de 50 mm de espesor, resistencia térmica >= 1,3 m²K/W, conductividad térmica 0,038 W/(mK), Euroclase A1 de reacción al fuego. (material) | 1.050 | 195710.00 | 205495.50 |
| mt14gsa020bc | m² | Geotextil no tejido compuesto por fibras de poliéster unidas por agujeteado, con una resistencia a la tracción longitudinal de 1,88 kN/m, una resistencia a la tracción transversal de 1,49 kN/m, una apertura de cono al ensayo de perforación dinámica según ISO 13433 inferior a 40 mm, resistencia CBR a punzonamiento 0,3 kN y una masa superficial de 150 g/m². (material) | 1.050 | 6990.00 | 7339.50 |
| mt09mor010e | m³ | Mortero de cemento CEM II/B-P 32,5 N tipo M-10, confeccionado en obra con 380 kg/m³ de cemento y una proporción en volumen 1/4. (material) | 0.040 | 682026.00 | 27281.04 |
| mt14lba010g | m² | Membrana prefabricada de betún modificado con elastómero SBS, de 3,5 mm de espesor, masa nominal 4 kg/m², con armadura de fieltro de poliéster no tejido de 160 g/m², de superficie no protegida. (material) | 1.100 | 71294.00 | 78423.40 |
| mt14lad010a | m² | Membrana prefabricada de betún aditivado con plastómero APP, de 2,5 mm de espesor, masa nominal 3 kg/m², con armadura de fieltro de fibra de vidrio de 60 g/m², de superficie no protegida. (material) | 1.100 | 35148.00 | 38662.80 |
| mt14gsa020ce | m² | Geotextil no tejido compuesto por fibras de poliéster unidas por agujeteado, con una resistencia a la tracción longitudinal de 1,63 kN/m, una resistencia a la tracción transversal de 2,08 kN/m, una apertura de cono al ensayo de perforación dinámica según ISO 13433 inferior a 27 mm, resistencia CBR a punzonamiento 0,4 kN y una masa superficial de 200 g/m². (material) | 1.050 | 9586.00 | 10065.30 |
| mt07ame141bbq1 | m² | Armadura secundaria de distribución ensamblada "in situ" ø 6 c/15 - ø 6 c/15 de acero AP 500, según NP 4007 99, con varillas conformadas longitudinales de 6 mm de diámetro cada 15 cm y varillas conformadas transversales de 6 mm de diámetro cada 15 cm. (material) | 1.100 | 18396.00 | 20235.60 |
| mt10haf130igqg | m³ | Hormigón fck 250, tipo HA-25/B/19/IIa según EHE-08, elaborado en planta. (material) | 0.100 | 869205.00 | 86920.50 |
| mt47adc010a | kg | Mortero epoxi bicomponente. (material) | 0.800 | 35700.00 | 28560.00 |
| mt47adc020a | kg | Mortero bicomponente a base de resinas acrílico-epoxi. (material) | 0.800 | 116981.00 | 93584.80 |
| mt27pij030a | kg | Pintura bicomponente a base de resinas acrílico-epoxi. (material) | 0.200 | 126493.00 | 25298.60 |
| mq06hor010 | h | Hormigonera eléctrica con una capacidad de amasado de 160 l. (maquinaria) | 0.038 | 19436.00 | 738.57 |
| op00sop010 |  | Soplete para soldadura de membranas prefabricadas asfálticas. | 1.000 | 0.00 | 0.00 |
| mo020 | h | Oficial de construcción. (mano de obra) | 0.649 | 66739.25 | 43313.77 |
| mo113 | h | Ayudante de construcción. (mano de obra) | 1.300 | 41172.67 | 53524.47 |
| mo029 | h | Oficial instalador de membranas impermeabilizantes. (mano de obra) | 0.175 | 66739.25 | 11679.37 |
| mo067 | h | Medio oficial instalador de membranas impermeabilizantes. (mano de obra) | 0.175 | 42789.48 | 7488.16 |
| mo054 | h | Oficial instalador de aislamientos. (mano de obra) | 0.063 | 68578.53 | 4320.45 |
| mo101 | h | Medio oficial instalador de aislamientos. (mano de obra) | 0.063 | 42789.48 | 2695.74 |
| % | % | Herramientas | 2 % | 860899.12 | 17217.98 |
|  |  | Costes directos |  |  | 878117.10 |
