# Capa de protección de agregado reciclado, en cubierta plana

- Propiedad del archivo: CYPE INGENIEROS, S.A.
- Formato: FIEBDC-3/2002
- Ámbito geográfico: Paraguay
- Divisa: PYG
- Costes indirectos: 3.00 %
- Gastos generales: 13.00 %
- Beneficio industrial: 6.00 %
- IVA: 10.00 %

## Q Cubiertas

### QC Componentes de cubiertas planas

#### QCA Capa de protección de agregado

**QCA030** m² Capa de protección de agregado reciclado, en cubierta plana.
Capa de protección de agregado reciclado de hormigón, lavado, de granulometría comprendida entre 20 y 40 mm, suministrado en bolsas Big Bag, con un espesor medio de 10 cm, en cubierta plana, con una pendiente del 1% al 5%.
Incluye: Vaciado y extendido de la capa de protección de agregado.
Criterio de medición de proyecto: Superficie medida según documentación gráfica de Proyecto.
Criterio de medición de obra: Se medirá la superficie realmente ejecutada según especificaciones de Proyecto.

| Código | Ud | Descripción | Rendimiento | Precio | Importe |
|---|---|---|---|---|---|
| mt01aro010a | t | Agregado reciclado de hormigón, lavado, de granulometría comprendida entre 20 y 40 mm, suministrado en bolsas Big Bag. (material) | 0.233 | 77831.00 | 18134.62 |
| mo020 | h | Oficial de construcción. (mano de obra) | 0.094 | 66739.25 | 6273.49 |
| mo113 | h | Ayudante de construcción. (mano de obra) | 0.188 | 41172.67 | 7740.46 |
| % | % | Herramientas | 2 % | 32148.57 | 642.97 |
|  |  | Costes directos |  |  | 32791.54 |
