# Lucernario de placas translúcidas, en cubierta plana

- Propiedad del archivo: CYPE INGENIEROS, S.A.
- Formato: FIEBDC-3/2002
- Ámbito geográfico: Paraguay
- Divisa: PYG
- Costes indirectos: 3.00 %
- Gastos generales: 13.00 %
- Beneficio industrial: 6.00 %
- IVA: 10.00 %

## Q Cubiertas

### QL Lucernarios

#### QLL De placas translúcidas sintéticas

**QLL010** m² Lucernario de placas translúcidas, en cubierta plana.
Lucernario a cuatro aguas en cubierta plana, con losa alveolar translúcida plana de policarbonato celular, de 6 mm de espesor, incolora, conductividad térmica 3,56 W/(mK), Euroclase B-s1, d0 de reacción al fuego, con una transmisión de luminosidad del 82%, proporcionando un aislamiento acústico de 17 dB. Incluso accesorios de fijación de las placas y silicona neutra oxímica, para sellado de juntas.
Criterio de valoración económica: El precio no incluye la estructura soporte.
Incluye: Colocación y fijación de las placas. Resolución del perímetro interior y exterior del conjunto. Sellado elástico de juntas.
Criterio de medición de proyecto: Superficie del faldón medida en verdadera magnitud, según documentación gráfica de Proyecto.
Criterio de medición de obra: Se medirá, en verdadera magnitud, la superficie realmente ejecutada según especificaciones de Proyecto.

| Código | Ud | Descripción | Rendimiento | Precio | Importe |
|---|---|---|---|---|---|
| mt21lpc010a | m² | Losa alveolar translúcida plana de policarbonato celular, de 6 mm de espesor, incolora, conductividad térmica 3,56 W/(mK), Euroclase B-s1, d0 de reacción al fuego, con una transmisión de luminosidad del 82%, proporcionando un aislamiento acústico de 17 dB y con tratamiento a los rayos UV en las dos caras. (material) | 1.050 | 156768.00 | 164606.40 |
| mt21lpc030 | Ud | Kit de accesorios de fijación, para placas de policarbonato celular, en lucernarios, formado por tornillos autorroscantes de acero inoxidable, arandela de aluminio y EPDM piezas de protección de polipropileno para colocar a presión, cinta autoadhesiva y perfiles de cierre lateral. (material) | 0.200 | 319114.00 | 63822.80 |
| mt22www050a | Ud | Cartucho de 300 ml de silicona neutra oxímica, de elasticidad permanente y curado rápido, color blanco, rango de temperatura de trabajo de -60 a 150°C, con resistencia a los rayos UV, dureza Shore A aproximada de 22, según ISO 868 y elongación a rotura >= 800%, según ISO 8339. (material) | 0.200 | 29658.00 | 5931.60 |
| mo011 | h | Oficial montador. (mano de obra) | 0.445 | 68578.53 | 30517.45 |
| mo080 | h | Medio oficial montador. (mano de obra) | 0.445 | 42789.48 | 19041.32 |
| % | % | Herramientas | 2 % | 283919.57 | 5678.39 |
|  |  | Costes directos |  |  | 289597.96 |
