# Alero decorativo

- Propiedad del archivo: CYPE INGENIEROS, S.A.
- Formato: FIEBDC-3/2002
- Ámbito geográfico: Paraguay
- Divisa: PYG
- Costes indirectos: 3.00 %
- Gastos generales: 13.00 %
- Beneficio industrial: 6.00 %
- IVA: 10.00 %

## Q Cubiertas

### QR Remates

#### QRA Aleros

**QRA010** m Alero decorativo.
Alero decorativo en tejado, formado por canecillos prefabricados de hormigón de 90x7x10 cm, color blanco, asentados con mortero de cemento, confeccionado en obra, con aditivo hidrófugo, dosaje 1:3 con una separación de 50 cm, tejuelones cerámicos huecos machihembrados de 50x20x3 cm y capa de compresión de 3 cm de espesor con el mismo mortero.
Criterio de valoración económica: El precio no incluye el emboquillado de las tejas del alero.
Incluye: Replanteo y trazado en la losa de los elementos componentes del alero. Recibido de los canecillos. Formación de tablero. Vaciado, extendido y regleado de la capa de mortero de regularización.
Criterio de medición de proyecto: Longitud del borde del faldón, medida por su cara exterior, según documentación gráfica de Proyecto.
Criterio de medición de obra: Se medirá, por su mayor desarrollo lineal, la longitud realmente ejecutada según especificaciones de Proyecto.

| Código | Ud | Descripción | Rendimiento | Precio | Importe |
|---|---|---|---|---|---|
| mt13anh010b | Ud | Canecillo prefabricado de hormigón, 90x7x10 cm, color blanco. (material) | 1.000 | 20760.00 | 20760.00 |
| mt04lvg020a | Ud | Tejuelón cerámico hueco machihembrado, para revestir, 50x20x3 cm, con las testas rectas. (material) | 4.000 | 1509.00 | 6036.00 |
| mt08aaa010a | m³ | Agua. (material) | 0.010 | 9226.00 | 92.26 |
| mt01arg005a | t | Arena de cantera, para mortero preparado en obra. (material) | 0.074 | 106133.00 | 7853.84 |
| mt08cem000p | kg | Cemento gris en bolsas. (material) | 22.500 | 1181.00 | 26572.50 |
| mt08adt010 | kg | Aditivo hidrófugo para impermeabilización de morteros u hormigones. (material) | 0.450 | 7381.00 | 3321.45 |
| mq06hor010 | h | Hormigonera eléctrica con una capacidad de amasado de 160 l. (maquinaria) | 0.046 | 19436.00 | 894.06 |
| mo020 | h | Oficial de construcción. (mano de obra) | 1.003 | 66739.25 | 66939.47 |
| mo077 | h | Medio oficial de construcción. (mano de obra) | 1.504 | 42789.48 | 64355.38 |
| % | % | Herramientas | 2 % | 196824.96 | 3936.50 |
|  |  | Costes directos |  |  | 200761.46 |
