# Emboquillado de tejas de borde lateral en cubierta inclinada

- Propiedad del archivo: CYPE INGENIEROS, S.A.
- Formato: FIEBDC-3/2002
- Ámbito geográfico: Paraguay
- Divisa: PYG
- Costes indirectos: 3.00 %
- Gastos generales: 13.00 %
- Beneficio industrial: 6.00 %
- IVA: 10.00 %

## Q Cubiertas

### QR Remates

#### QRB Borde lateral

**QRB021** m Emboquillado de tejas de borde lateral en cubierta inclinada.
Emboquillado de tejas de borde lateral con mortero de cemento, confeccionado en obra, con aditivo hidrófugo, dosaje 1:6, en cubierta inclinada.
Incluye: Protección de los elementos del entorno. Relleno con mortero. Limpieza final.
Criterio de medición de proyecto: Longitud medida según documentación gráfica de Proyecto.
Criterio de medición de obra: Se medirá la longitud realmente ejecutada según especificaciones de Proyecto.

| Código | Ud | Descripción | Rendimiento | Precio | Importe |
|---|---|---|---|---|---|
| mt08aaa010a | m³ | Agua. (material) | 0.006 | 9226.00 | 55.36 |
| mt01arg005a | t | Arena de cantera, para mortero preparado en obra. (material) | 0.049 | 106133.00 | 5200.52 |
| mt08cem000p | kg | Cemento gris en bolsas. (material) | 7.500 | 1181.00 | 8857.50 |
| mq06hor010 | h | Hormigonera eléctrica con una capacidad de amasado de 160 l. (maquinaria) | 0.024 | 19436.00 | 466.46 |
| mo020 | h | Oficial de construcción. (mano de obra) | 0.501 | 66739.25 | 33436.36 |
| mo113 | h | Ayudante de construcción. (mano de obra) | 0.501 | 41172.67 | 20627.51 |
| % | % | Herramientas | 2 % | 68643.71 | 1372.87 |
|  |  | Costes directos |  |  | 70016.58 |
