# Piezas especiales para cubierta inclinada de fibrocemento sin amianto

- Propiedad del archivo: CYPE INGENIEROS, S.A.
- Formato: FIEBDC-3/2002
- Ámbito geográfico: Paraguay
- Divisa: PYG
- Costes indirectos: 3.00 %
- Gastos generales: 13.00 %
- Beneficio industrial: 6.00 %
- IVA: 10.00 %

## Q Cubiertas

### QU Componentes de cubiertas inclinadas y curvas

#### QUC De placas de fibrocemento sin amianto

**QUC012** Ud Piezas especiales para cubierta inclinada de fibrocemento sin amianto.
Placa de fibrocemento sin amianto, con adaptador para salida de humos, de 1520x1000 mm, color gris, con pieza de conexión y aspirador estático, colocada sobre las placas, con un superposición mínimo de 10 cm, para cubierta inclinada, con una pendiente mayor del 10%. Incluso accesorios de fijación a las placas.
Incluye: Replanteo y colocación de las piezas especiales sobre las placas de cubierta. Fijación de las piezas a las placas.
Criterio de medición de proyecto: Número de unidades previstas, según documentación gráfica de Proyecto.
Criterio de medición de obra: Se medirá el número de unidades realmente ejecutadas según especificaciones de Proyecto.

| Código | Ud | Descripción | Rendimiento | Precio | Importe |
|---|---|---|---|---|---|
| mt13eur095c | Ud | Placa de fibrocemento sin amianto, con adaptador para salida de humos, de 1520x1000 mm, color gris, con accesorios de fijación. (material) | 1.000 | 778988.00 | 778988.00 |
| mt13eur096c | Ud | Pieza de conexión entre placa de fibrocemento sin amianto y aspirador estático para salida de humos, de 760x520 mm, diámetro de salida 30 cm, color gris, con accesorios de fijación. (material) | 1.000 | 362042.00 | 362042.00 |
| mt13eur097d | Ud | Aspirador giratorio para salida de humos, de acero inoxidable, con diámetro de salida 32 cm, y accesorios de fijación. (material) | 1.000 | 716311.00 | 716311.00 |
| mo051 | h | Oficial montador de tinglados y galpones. (mano de obra) | 0.438 | 68578.53 | 30037.40 |
| mo098 | h | Medio oficial montador de tinglados y galpones. (mano de obra) | 0.219 | 42789.48 | 9370.90 |
| % | % | Herramientas | 2 % | 1896749.30 | 37934.99 |
|  |  | Costes directos |  |  | 1934684.29 |
