# Cobertura de tejas de hormigón

- Propiedad del archivo: CYPE INGENIEROS, S.A.
- Formato: FIEBDC-3/2002
- Ámbito geográfico: Paraguay
- Divisa: PYG
- Costes indirectos: 3.00 %
- Gastos generales: 13.00 %
- Beneficio industrial: 6.00 %
- IVA: 10.00 %

## Q Cubiertas

### QU Componentes de cubiertas inclinadas y curvas

#### QUH De tejas de hormigón

**QUH030** m² Cobertura de tejas de hormigón.
Cobertura de tejas de hormigón, perfil árabe, color rojo, 42x33 cm, recibidas con mortero de cemento, confeccionado en obra, dosaje 1:8, directamente sobre la superficie regularizada del faldón, en cubierta inclinada, con una pendiente mayor del 25%.
Criterio de valoración económica: El precio no incluye la resolución de puntos singulares ni las piezas especiales de la cobertura.
Incluye: Colocación de las tejas recibidas con mortero.
Criterio de medición de proyecto: Superficie del faldón medida en verdadera magnitud, según documentación gráfica de Proyecto.
Criterio de medición de obra: Se medirá, en verdadera magnitud, la superficie realmente ejecutada según especificaciones de Proyecto.

| Código | Ud | Descripción | Rendimiento | Precio | Importe |
|---|---|---|---|---|---|
| mt08aaa010a | m³ | Agua. (material) | 0.018 | 9226.00 | 166.07 |
| mt01arg005a | t | Arena de cantera, para mortero preparado en obra. (material) | 0.157 | 106133.00 | 16662.88 |
| mt08cem000p | kg | Cemento gris en bolsas. (material) | 18.000 | 1181.00 | 21258.00 |
| mt13thh010a | Ud | Teja de hormigón, perfil árabe, color rojo, 42x33 cm. (material) | 11.000 | 6488.00 | 71368.00 |
| mt13tac100 | kg | Pigmento para mortero. (material) | 0.081 | 37860.00 | 3066.66 |
| mq06hor010 | h | Hormigonera eléctrica con una capacidad de amasado de 160 l. (maquinaria) | 0.073 | 19436.00 | 1418.83 |
| mo020 | h | Oficial de construcción. (mano de obra) | 0.652 | 66739.25 | 43513.99 |
| mo113 | h | Ayudante de construcción. (mano de obra) | 0.326 | 41172.67 | 13422.29 |
| % | % | Herramientas | 2 % | 170876.72 | 3417.53 |
|  |  | Costes directos |  |  | 174294.25 |
