# Punto singular para cubierta inclinada de tejas de hormigón

- Propiedad del archivo: CYPE INGENIEROS, S.A.
- Formato: FIEBDC-3/2002
- Ámbito geográfico: Paraguay
- Divisa: PYG
- Costes indirectos: 3.00 %
- Gastos generales: 13.00 %
- Beneficio industrial: 6.00 %
- IVA: 10.00 %

## Q Cubiertas

### QU Componentes de cubiertas inclinadas y curvas

#### QUH De tejas de hormigón

**QUH031** m Punto singular para cubierta inclinada de tejas de hormigón.
Alero para cubierta inclinada, con tejas de alero, de hormigón, perfil árabe, color rojo, 42x33 cm, recibidas con mortero de cemento, confeccionado en obra, dosaje 1:6.
Incluye: Limpieza y preparación de la superficie. Colocación de las tejas con mortero.
Criterio de medición de proyecto: Longitud medida en verdadera magnitud, según documentación gráfica de Proyecto.
Criterio de medición de obra: Se medirá, en verdadera magnitud, la longitud realmente ejecutada según especificaciones de Proyecto.

| Código | Ud | Descripción | Rendimiento | Precio | Importe |
|---|---|---|---|---|---|
| mt13thh015a | Ud | Teja de alero, de hormigón, perfil árabe, color rojo, 42x33 cm. (material) | 9.400 | 48660.00 | 457404.00 |
| mt08aaa010a | m³ | Agua. (material) | 0.006 | 9226.00 | 55.36 |
| mt08cem000p | kg | Cemento gris en bolsas. (material) | 7.500 | 1181.00 | 8857.50 |
| mq06hor010 | h | Hormigonera eléctrica con una capacidad de amasado de 160 l. (maquinaria) | 0.024 | 19436.00 | 466.46 |
| mo020 | h | Oficial de construcción. (mano de obra) | 0.221 | 66739.25 | 14749.37 |
| mo113 | h | Ayudante de construcción. (mano de obra) | 0.333 | 41172.67 | 13710.50 |
| % | % | Herramientas | 2 % | 495243.19 | 9904.86 |
|  |  | Costes directos |  |  | 505148.05 |
