# Piezas especiales para cubierta inclinada de tejas de hormigón

- Propiedad del archivo: CYPE INGENIEROS, S.A.
- Formato: FIEBDC-3/2002
- Ámbito geográfico: Paraguay
- Divisa: PYG
- Costes indirectos: 3.00 %
- Gastos generales: 13.00 %
- Beneficio industrial: 6.00 %
- IVA: 10.00 %

## Q Cubiertas

### QU Componentes de cubiertas inclinadas y curvas

#### QUH De tejas de hormigón

**QUH032** Ud Piezas especiales para cubierta inclinada de tejas de hormigón.
Caballete de hormigón de 3 vías, color rojo, para tejas de hormigón, asentado con mortero de cemento, confeccionado en obra, dosaje 1:6; para cubierta inclinada.
Incluye: Colocación de las tejas con mortero.
Criterio de medición de proyecto: Número de unidades previstas, según documentación gráfica de Proyecto.
Criterio de medición de obra: Se medirá el número de unidades realmente ejecutadas según especificaciones de Proyecto.

| Código | Ud | Descripción | Rendimiento | Precio | Importe |
|---|---|---|---|---|---|
| mt13thh019a | Ud | Caballete de hormigón de 3 vías, color rojo, para tejas de hormigón. (material) | 1.000 | 131596.00 | 131596.00 |
| mt08aaa010a | m³ | Agua. (material) | 0.006 | 9226.00 | 55.36 |
| mt01arg005a | t | Arena de cantera, para mortero preparado en obra. (material) | 0.049 | 106133.00 | 5200.52 |
| mt08cem000p | kg | Cemento gris en bolsas. (material) | 7.500 | 1181.00 | 8857.50 |
| mq06hor010 | h | Hormigonera eléctrica con una capacidad de amasado de 160 l. (maquinaria) | 0.024 | 19436.00 | 466.46 |
| mo020 | h | Oficial de construcción. (mano de obra) | 0.200 | 66739.25 | 13347.85 |
| mo113 | h | Ayudante de construcción. (mano de obra) | 0.200 | 41172.67 | 8234.53 |
| % | % | Herramientas | 2 % | 167758.22 | 3355.16 |
|  |  | Costes directos |  |  | 171113.38 |
