# Piezas especiales para cubierta inclinada de chapa perfilada de zinc

- Propiedad del archivo: CYPE INGENIEROS, S.A.
- Formato: FIEBDC-3/2002
- Ámbito geográfico: Paraguay
- Divisa: PYG
- Costes indirectos: 3.00 %
- Gastos generales: 13.00 %
- Beneficio industrial: 6.00 %
- IVA: 10.00 %

## Q Cubiertas

### QU Componentes de cubiertas inclinadas y curvas

#### QUZ De bandejas de zinc

**QUZ012** Ud Piezas especiales para cubierta inclinada de chapa perfilada de zinc.
Beata de ventilación triangular, de zinc, de 0,80 mm de espesor, 250 mm de ancho y 260 mm de longitud, acabado natural, para cubierta inclinada, con una pendiente mayor del 10%. Colocación en obra: mediante soldadura.
Incluye: Replanteo y colocación de las piezas especiales. Fijación mediante soldadura.
Criterio de medición de proyecto: Número de unidades previstas, según documentación gráfica de Proyecto.
Criterio de medición de obra: Se medirá el número de unidades realmente ejecutadas según especificaciones de Proyecto.

| Código | Ud | Descripción | Rendimiento | Precio | Importe |
|---|---|---|---|---|---|
| mt42sva940g | Ud | Beata de ventilación triangular, de zinc, de 0,8 mm de espesor, 250 mm de ancho y 260 mm de longitud, acabado natural, y con una superficie de las aberturas de ventilación de 85 cm²; para colocar en obra mediante soldadura. (material) | 1.000 | 317056.00 | 317056.00 |
| mq08sol020 | h | Equipo y elementos auxiliares para soldadura eléctrica. (maquinaria) | 0.012 | 19290.00 | 231.48 |
| mo019 | h | Oficial soldador. (mano de obra) | 0.013 | 67613.60 | 878.98 |
| mo051 | h | Oficial montador de tinglados y galpones. (mano de obra) | 0.250 | 68578.53 | 17144.63 |
| mo098 | h | Medio oficial montador de tinglados y galpones. (mano de obra) | 0.125 | 42789.48 | 5348.69 |
| % | % | Herramientas | 2 % | 340659.78 | 6813.20 |
|  |  | Costes directos |  |  | 347472.98 |
