# Revestimiento de peldaño de escalera interior, con piezas de gres porcelánico técnico. Colocación en capa fina

- Propiedad del archivo: CYPE INGENIEROS, S.A.
- Formato: FIEBDC-3/2002
- Ámbito geográfico: Paraguay
- Divisa: PYG
- Costes indirectos: 3.00 %
- Gastos generales: 13.00 %
- Beneficio industrial: 6.00 %
- IVA: 10.00 %

## R Revestimientos y trasdosados

### RE Peldaños

#### REG De piezas cerámicas

**REG120** m Revestimiento de peldaño de escalera interior, con piezas de gres porcelánico técnico. Colocación en capa fina.
Revestimiento de peldaño de escalera interior, con piezas de gres porcelánico técnico, formado por huella con canto recto, y tabica, gama media, capacidad de absorción de agua E<0,5%, con resistencia al deslizamiento media. COLOCACIÓN: en capa fina y mediante encolado simple con adhesivo cementoso mejorado, C2 TE, con deslizamiento reducido y tiempo abierto ampliado. REJUNTADO: con mortero de juntas cementoso mejorado, con absorción de agua reducida y resistencia elevada a la abrasión tipo CG 2 W A, color blanco, en juntas de 2 mm de espesor.
Incluye: Replanteo de las piezas. Formación de encajes en esquinas y rincones. Humectación del escalonado. Colocación con mortero de cemento. Tendido de cordeles. Colocación de las piezas. Revoque fino de la contrahuella. Limpieza del tramo.
Criterio de medición de proyecto: Longitud de la arista formada por la huella y la tabica, medida según documentación gráfica de Proyecto.
Criterio de medición de obra: Se medirá, en la arista de intersección entre huella y tabica, la longitud realmente ejecutada según especificaciones de Proyecto.

| Código | Ud | Descripción | Rendimiento | Precio | Importe |
|---|---|---|---|---|---|
| mt09mcp100d | kg | Adhesivo cementoso mejorado, C2 TE, con deslizamiento reducido y tiempo abierto ampliado, color blanco, a base de cemento de alta resistencia, agregados seleccionados, aditivos y resinas sintéticas, para la colocación en capa fina de todo tipo de piezas cerámicas en paramentos verticales interiores y pisos interiores y exteriores. (material) | 1.320 | 2609.00 | 3443.88 |
| mt18bcp115Bc | m | Huella de gres porcelánico técnico con canto recto, gama media, capacidad de absorción de agua E<0,5%, con resistencia al deslizamiento media. (material) | 1.050 | 209336.00 | 219802.80 |
| mt18bcp116lc | m | Tabica de gres porcelánico técnico, gama media, capacidad de absorción de agua E<0,5%. (material) | 1.050 | 72744.00 | 76381.20 |
| mt18acc100a | Ud | Kit de crucetas de PVC para garantizar un espesor de las juntas entre piezas de entre 1 y 20 mm, en revestimientos y pisos cerámicos. (material) | 0.052 | 25120.00 | 1306.24 |
| mt09mcp020bB | kg | Mortero de juntas cementoso mejorado, con absorción de agua reducida y resistencia elevada a la abrasión, tipo CG2 W A, color blanco, para juntas de 2 a 15 mm, a base de cemento de alta resistencia, agregados seleccionados, aditivos especiales y pigmentos, con efecto antimoho, antiverdín y preventivo de las eflorescencias, hidrorrepelente, especial para rejuntado de todo tipo de piezas cerámicas y piedras naturales en zonas de proliferación de microorganismos. (material) | 0.053 | 8749.00 | 463.70 |
| mo023 | h | Oficial pisero. (mano de obra) | 0.797 | 71617.94 | 57079.50 |
| mo061 | h | Medio oficial pisero. (mano de obra) | 0.531 | 45914.45 | 24380.57 |
| % | % | Herramientas | 2 % | 382857.89 | 7657.16 |
|  |  | Costes directos |  |  | 390515.05 |
