# Revoque de cemento para base de revestimiento de azulejo

- Propiedad del archivo: CYPE INGENIEROS, S.A.
- Formato: FIEBDC-3/2002
- Ámbito geográfico: Paraguay
- Divisa: PYG
- Costes indirectos: 3.00 %
- Gastos generales: 13.00 %
- Beneficio industrial: 6.00 %
- IVA: 10.00 %

## R Revestimientos y trasdosados

### RP Revestimientos tradicionales

#### RPE Revoques

**RPE012** m² Revoque de cemento para base de revestimiento de azulejo.
Formación de revestimiento continuo de mortero de cemento, resistencia a compresión de 1,5 a 5 N/mm², regleado, de 15 mm de espesor, aplicado sobre un paramento vertical interior, acabado superficial rayado, para servir de base a un posterior revestimiento de azulejo. Incluso preparación de la superficie soporte, formación de juntas, rincones, fajas fajas fajas maestras con separación entre ellas no superior a un metro, aristas, mochetas, jambas, dinteles, remates en los encuentros con paramentos, revestimientos u otros elementos recibidos en su superficie.
Incluye: Despiece de paños de trabajo. Colocación de reglones y tendido de lienzas. Colocación de tientos. Realización de fajas fajas fajas fajas fajas fajas fajas fajas fajas maestras. Aplicación del mortero. Realización de juntas y encuentros. Acabado superficial. Curado del mortero.
Criterio de medición de proyecto: Superficie medida según documentación gráfica de Proyecto, sin deducir huecos menores de 4 m² y deduciendo, en los huecos de superficie mayor de 4 m², el exceso sobre 4 m².
Criterio de medición de obra: Se medirá la superficie realmente ejecutada según especificaciones de Proyecto, deduciendo, en los huecos de superficie mayor de 4 m², el exceso sobre 4 m².

| Código | Ud | Descripción | Rendimiento | Precio | Importe |
|---|---|---|---|---|---|
| mt08aaa010a | m³ | Agua. (material) | 0.005 | 9276.00 | 46.38 |
| mt28mif010a | t | Mortero industrial para revoque decorativo y revoque fino de uso corriente, de cemento, resistencia a compresión de 1,5 a 5 N/mm², suministrado en bolsas. (material) | 0.028 | 291270.00 | 8155.56 |
| op00tal020 |  | Taladro con batidora. | 1.000 | 0.00 | 0.00 |
| mo020 | h | Oficial de construcción. (mano de obra) | 0.605 | 71617.94 | 43328.85 |
| mo113 | h | Ayudante de construcción. (mano de obra) | 0.539 | 44181.01 | 23813.56 |
| % | % | Herramientas | 2 % | 75344.35 | 1506.89 |
|  |  | Costes directos |  |  | 76851.24 |
