# Revoque fino de yeso

- Propiedad del archivo: CYPE INGENIEROS, S.A.
- Formato: FIEBDC-3/2002
- Ámbito geográfico: Paraguay
- Divisa: PYG
- Costes indirectos: 3.00 %
- Gastos generales: 13.00 %
- Beneficio industrial: 6.00 %
- IVA: 10.00 %

## R Revestimientos y trasdosados

### RP Revestimientos tradicionales

#### RPG Revoques gruesos y revoques finos

**RPG011** m² Revoque fino de yeso.
Formación de revestimiento continuo interior de yeso, sobre paramento vertical, de hasta 3 m de altura, de 3 mm de espesor, formado por revoque fino de pasta de yeso aplicada en capa fina, que constituye la terminación o remate, aplicado sobre una superficie previamente guarnecida (no está incluido en el precio la capa de revoque grueso). Incluso, remates con zócalo, y montaje, desmontaje y retirada de andamios.
Incluye: Amasado del yeso fino. Ejecución del revoque fino, extendiendo la pasta de yeso fino sobre la superficie previamente guarnecida.
Criterio de medición de proyecto: Superficie medida desde el piso hasta el techo, según documentación gráfica de Proyecto, sin deducir huecos menores de 4 m² y deduciendo, en los huecos de superficie mayor de 4 m², el exceso sobre 4 m². No han sido objeto de descuento los paramentos verticales que tienen placares empotrados, sea cual fuere su dimensión.
Criterio de medición de obra: Se medirá, a cinta corrida, la superficie realmente ejecutada según especificaciones de Proyecto, considerando como altura la distancia entre el piso y el techo, sin deducir huecos menores de 4 m² y deduciendo, en los huecos de superficie mayor de 4 m², el exceso sobre 4 m². Los paramentos que tengan placares empotrados no serán objeto de descuento sea cual fuere su dimensión.

| Código | Ud | Descripción | Rendimiento | Precio | Importe |
|---|---|---|---|---|---|
| mt09pye010a | m³ | Pasta de yeso para aplicación en capa fina. (material) | 0.003 | 858180.00 | 2574.54 |
| op00tal020 |  | Taladro con batidora. | 1.000 | 0.00 | 0.00 |
| mo033 | h | Oficial yesista. (mano de obra) | 0.071 | 71617.94 | 5084.87 |
| mo071 | h | Medio oficial yesista. (mano de obra) | 0.036 | 45914.45 | 1652.92 |
| % | % | Herramientas | 2 % | 9312.33 | 186.25 |
|  |  | Costes directos |  |  | 9498.58 |
