# Revoque decorativo liso sobre paramento interior

- Propiedad del archivo: CYPE INGENIEROS, S.A.
- Formato: FIEBDC-3/2002
- Ámbito geográfico: Paraguay
- Divisa: PYG
- Costes indirectos: 3.00 %
- Gastos generales: 13.00 %
- Beneficio industrial: 6.00 %
- IVA: 10.00 %

## R Revestimientos y trasdosados

### RP Revestimientos tradicionales

#### RPR Revoques decorativos

**RPR011** m² Revoque decorativo liso sobre paramento interior.
Formación de revoque decorativo liso de espesor mínimo 10 mm, mediante la aplicación manual sobre un paramento interior, previamente revoque (no incluido en este precio), de dos capas de mortero de cal aérea apagada; la primera de dosaje 1:4 y agregado grueso y la segunda, que lleva incluido el pigmento en su masa, de dosaje 1:3 y agregado fino de granulometría muy cuidada. Acabado superficial: lavado de la superficie de la última capa aplicada con agua y cepillo o brocha de pelo. Incluso preparación de la superficie soporte, formación de juntas, rincones, fajas fajas maestras, aristas, mochetas, jambas, dinteles, remates en los encuentros con paramentos, revestimientos u otros elementos recibidos en su superficie.
Incluye: Preparación de la superficie soporte. Despiece de paños de trabajo. Preparación y aplicación de una primera capa. Preparación y aplicación de una segunda capa. Realización de juntas y encuentros. Acabado superficial. Repasos y limpieza final.
Criterio de medición de proyecto: Superficie medida según documentación gráfica de Proyecto, deduciendo los huecos de superficie mayor de 3 m² e incluyendo el desarrollo de las mochetas.
Criterio de medición de obra: Se medirá la superficie realmente ejecutada según especificaciones de Proyecto, deduciendo los huecos de superficie mayor de 3 m² e incluyendo el desarrollo de las mochetas.

| Código | Ud | Descripción | Rendimiento | Precio | Importe |
|---|---|---|---|---|---|
| mt09mor050d | m³ | Mortero de cal aérea o apagada (1:4), confeccionado en obra. (material) | 0.010 | 630861.00 | 6308.61 |
| mt09mor050c | m³ | Mortero de cal aérea o apagada (1:3), confeccionado en obra. (material) | 0.007 | 646210.00 | 4523.47 |
| mt09pmr010 | kg | Pigmento para morteros y revoques decorativos. (material) | 0.010 | 46048.00 | 460.48 |
| op00tal020 |  | Taladro con batidora. | 1.000 | 0.00 | 0.00 |
| mo039 | h | Oficial revocador. (mano de obra) | 0.405 | 66739.25 | 27029.40 |
| mo079 | h | Medio oficial revocador. (mano de obra) | 0.405 | 42789.48 | 17329.74 |
| mo111 | h | Ayudante especializado revocador. (mano de obra) | 0.405 | 42520.01 | 17220.60 |
| % | % | Herramientas | 2 % | 72872.30 | 1457.45 |
|  |  | Costes directos |  |  | 74329.75 |
