# Contrapiso de mosaico granítico

- Propiedad del archivo: CYPE INGENIEROS, S.A.
- Formato: FIEBDC-3/2002
- Ámbito geográfico: Paraguay
- Divisa: PYG
- Costes indirectos: 3.00 %
- Gastos generales: 13.00 %
- Beneficio industrial: 6.00 %
- IVA: 10.00 %

## R Revestimientos y trasdosados

### RS Pisos

#### RSB Contrapisos y grandes recrecidos

**RSB006** m² Contrapiso de mosaico granítico.
Contrapiso interior, de piezas de mosaico granítico recibidas con mortero de cemento 1:6 extendido sobre colchón de gravilla de 2 cm de espesor, colocadas a pique de maceta. Incluso lechada de cemento para el relleno de juntas.
Incluye: Replanteo de la superficie. Extendido de la capa de gravilla. Humectación de las piezas de mosaico granítico. Extendido del mortero de agarre. Colocación de las piezas a pique de maceta. Relleno de juntas con lechada de cemento. Limpieza de la superficie de las baldosas.
Criterio de medición de proyecto: Superficie medida según documentación gráfica de Proyecto.
Criterio de medición de obra: Se medirá la superficie realmente ejecutada según especificaciones de Proyecto, sin deducir la superficie ocupada por los pilares situados dentro de su perímetro.

| Código | Ud | Descripción | Rendimiento | Precio | Importe |
|---|---|---|---|---|---|
| mt01arp032a | m³ | Gravilla caliza de machaqueo de 2 a 8 mm de diámetro. (material) | 0.020 | 142690.00 | 2853.80 |
| mt09mor011b | m³ | Mortero de cemento CEM II/B-P 32,5 N tipo M-5, confeccionado en obra con arena de miga (arena arcosita compuesta de feldespatos, cuarzo y una pequeña cantidad de arcilla), con 250 kg/m³ de cemento y una proporción en volumen 1/6. (material) | 0.032 | 590441.00 | 18894.11 |
| mt18btl011b | m² | Piezas de mosaico granítico para contrapiso. (material) | 1.050 | 77205.00 | 81065.25 |
| mt08cem040a | kg | Cemento blanco BL-22,5 X, para pavimentación, en bolsas. (material) | 1.000 | 861.00 | 861.00 |
| mo023 | h | Oficial pisero. (mano de obra) | 0.340 | 66739.25 | 22691.35 |
| mo061 | h | Medio oficial pisero. (mano de obra) | 0.224 | 42789.48 | 9584.84 |
| % | % | Herramientas | 2 % | 135950.35 | 2719.01 |
|  |  | Costes directos |  |  | 138669.36 |
