# Fresado mecánico de suelo de hormigón

- Propiedad del archivo: CYPE INGENIEROS, S.A.
- Formato: FIEBDC-3/2002
- Ámbito geográfico: Paraguay
- Divisa: PYG
- Costes indirectos: 3.00 %
- Gastos generales: 13.00 %
- Beneficio industrial: 6.00 %
- IVA: 10.00 %

## R Revestimientos y trasdosados

### RS Pisos

#### RSK Preparación de la superficie

**RSK052** m² Fresado mecánico de suelo de hormigón.
Preparación de suelo de hormigón mediante fresado mecánico, obteniendo una rugosidad de aproximadamente 6 mm en forma de estrías paralelas, eliminando las capas antiguas, lechadas superficiales, pinturas o cualquier otro tipo de grasa o suciedad, para la posterior aplicación de un revestimiento (no incluido en este precio). Incluso limpieza y recogida del polvo y de los restos generados mediante aspirado mecánico, acopio, retirada y carga sobre camión o contenedor.
Incluye: Fresado mecánico del hormigón. Limpieza de la superficie soporte. Retirada y acopio de los restos generados. Carga de los restos generados sobre camión o contenedor.
Criterio de medición de proyecto: Superficie medida según documentación gráfica de Proyecto.
Criterio de medición de obra: Se medirá la superficie realmente ejecutada según especificaciones de Proyecto, sin deducir la superficie ocupada por los pilares situados dentro de su perímetro.

| Código | Ud | Descripción | Rendimiento | Precio | Importe |
|---|---|---|---|---|---|
| mq06fre010 | h | Equipo de fresado manual para piso de hormigón, con sistema de aspiración. (maquinaria) | 0.185 | 35650.00 | 6595.25 |
| mq08gel010k | h | Grupo electrógeno insonorizado, trifásico, de 45 kVA de potencia. (maquinaria) | 0.185 | 30325.00 | 5610.13 |
| mo020 | h | Oficial de construcción. (mano de obra) | 0.217 | 66739.25 | 14482.42 |
| mo112 | h | Ayudante especializado de construcción. (mano de obra) | 0.217 | 41846.53 | 9080.70 |
| mo113 | h | Ayudante de construcción. (mano de obra) | 0.109 | 41172.67 | 4487.82 |
| % | % | Herramientas | 2 % | 40256.32 | 805.13 |
|  |  | Costes directos |  |  | 41061.45 |
