# Tratamiento de acabado superficial en obra de piso interior de mármol

- Propiedad del archivo: CYPE INGENIEROS, S.A.
- Formato: FIEBDC-3/2002
- Ámbito geográfico: Paraguay
- Divisa: PYG
- Costes indirectos: 3.00 %
- Gastos generales: 13.00 %
- Beneficio industrial: 6.00 %
- IVA: 10.00 %

## R Revestimientos y trasdosados

### RS Pisos

#### RSP De piedra natural

**RSP030** m² Tratamiento de acabado superficial en obra de piso interior de mármol.
Pulido mecánico en obra de piso interior de mármol, mediante extendido de lechada coloreada con la misma tonalidad de las baldosas; desbastado o rebaje, con una muela de 60, según el tipo de piedra natural y el estado en que se encuentre el piso; planificado o pulido basto, con abrasivo de grano 120; extendido de una nueva lechada de las mismas características que la primera; y planificado o pulido basto, con abrasivo de grano 120.
Incluye: Preparación y extendido de la lechada. Desbastado o rebaje. Planificado o pulido basto. Extendido de nueva lechada. Afinado. Repaso de los rincones de difícil acceso, con pulidora de mano o fija. Lavado del piso. Evacuación de las aguas sucias. Protección del piso. Retirada y acopio de los restos generados. Carga de los restos generados sobre camión o contenedor.
Criterio de medición de proyecto: Superficie medida según documentación gráfica de Proyecto.
Criterio de medición de obra: Se medirá la superficie realmente ejecutada según especificaciones de Proyecto.

| Código | Ud | Descripción | Rendimiento | Precio | Importe |
|---|---|---|---|---|---|
| mt18bmn030a | kg | Lechada coloreada con la misma tonalidad de las baldosas, para piso de mármol. (material) | 1.250 | 11838.00 | 14797.50 |
| mq08war150 | h | Pulidora para pisos de piedra natural o de mosaico granítico, compuesta por platos giratorios a los que se acoplan una serie de muelas abrasivas, refrigeradas con agua. (maquinaria) | 0.255 | 26185.00 | 6677.18 |
| op00lij010 |  | Lijadora-pulidora. | 1.000 | 0.00 | 0.00 |
| mo037 | h | Oficial pulidor de pisos de pisos. (mano de obra) | 0.299 | 66739.25 | 19955.04 |
| mo075 | h | Medio oficial pulidor de pisos de pisos. (mano de obra) | 0.068 | 42789.48 | 2909.68 |
| % | % | Herramientas | 2 % | 44339.40 | 886.79 |
|  |  | Costes directos |  |  | 45226.19 |
