# Piso de caucho

- Propiedad del archivo: CYPE INGENIEROS, S.A.
- Formato: FIEBDC-3/2002
- Ámbito geográfico: Paraguay
- Divisa: PYG
- Costes indirectos: 3.00 %
- Gastos generales: 13.00 %
- Beneficio industrial: 6.00 %
- IVA: 10.00 %

## R Revestimientos y trasdosados

### RS Pisos

#### RSS De caucho, de linóleo y vinílicos

**RSS010** m² Piso de caucho.
Piso de caucho, color a elegir, con botones, suministrado en rollos de 1000x12000x2,5 mm. Colocación en obra: con ????????????????????, sobre capa fina de nivelación.
Criterio de valoración económica: El precio no incluye la capa fina de nivelación.
Incluye: Replanteo y recorte del piso. Aplicación del adhesivo. Colocación del piso. Resolución de encuentros y puntos singulares. Eliminación y limpieza del material sobrante. Limpieza final del piso.
Criterio de medición de proyecto: Superficie útil, medida según documentación gráfica de Proyecto.
Criterio de medición de obra: Se medirá la superficie realmente ejecutada según especificaciones de Proyecto.

| Código | Ud | Descripción | Rendimiento | Precio | Importe |
|---|---|---|---|---|---|
| mt18dww010a | kg | Adhesivo de contacto a base de resina acrílica en dispersión acuosa, para piso de goma, caucho, linóleo, PVC, alfombra y textil. (material) | 0.250 | 47558.00 | 11889.50 |
| mt18dsi010j | m² | Lámina de caucho, color a elegir, con botones; suministrada en rollos de 1000x12000x2,5 mm. (material) | 1.050 | 360188.00 | 378197.40 |
| op00tra010 |  | Trazador de juntas. | 1.000 | 0.00 | 0.00 |
| op00cor040 |  | Cortadora de bordes. | 1.000 | 0.00 | 0.00 |
| mo026 | h | Oficial instalador de revestimientos flexibles. (mano de obra) | 0.217 | 66739.25 | 14482.42 |
| mo064 | h | Medio oficial instalador de revestimientos flexibles. (mano de obra) | 0.109 | 42789.48 | 4664.05 |
| % | % | Herramientas | 2 % | 409233.37 | 8184.67 |
|  |  | Costes directos |  |  | 417418.04 |
