# Rejuntado de piso cerámico

- Propiedad del archivo: CYPE INGENIEROS, S.A.
- Formato: FIEBDC-3/2002
- Ámbito geográfico: Paraguay
- Divisa: PYG
- Costes indirectos: 3.00 %
- Gastos generales: 13.00 %
- Beneficio industrial: 6.00 %
- IVA: 10.00 %

## R Revestimientos y trasdosados

### RS Pisos

#### RSY Reparaciones

**RSY020** m² Rejuntado de piso cerámico.
Rejuntado de piso de baldosas cerámicas con juntas enrasadas de 3 mm de ancho, mediante mortero de juntas cementoso mejorado, con absorción de agua reducida y resistencia elevada a la abrasión tipo CG 2 W A, color blanco, para juntas de 2 a 15 mm. Incluso eliminación del material de juntas existente con medios manuales, retirada del material disgregado con brocha o cepillo y soplado de las juntas con aire a presión previamente al rejuntado, eliminación del material sobrante, limpieza del piso, retirada y acopio de los restos generados.
Incluye: Vaciado y limpieza de las juntas. Vaciado del material de rejuntado. Limpieza del piso. Retirada y acopio de los restos generados.
Criterio de medición de proyecto: Superficie medida según documentación gráfica de Proyecto.
Criterio de medición de obra: Se medirá la superficie realmente ejecutada según especificaciones de Proyecto.

| Código | Ud | Descripción | Rendimiento | Precio | Importe |
|---|---|---|---|---|---|
| mt09mcp020fE | kg | Mortero de juntas cementoso mejorado, con absorción de agua reducida y resistencia elevada a la abrasión, tipo CG2 W A, color blanco, para juntas de 2 a 15 mm, a base de cemento de alta resistencia, cuarzo, aditivos especiales, pigmentos y resinas sintéticas, para rejuntado de todo tipo de piezas cerámicas. (material) | 1.000 | 3970.00 | 3970.00 |
| mq08lch030 | h | Equipo de chorro de aire a presión. (maquinaria) | 0.059 | 17983.00 | 1061.00 |
| mo077 | h | Medio oficial de construcción. (mano de obra) | 0.340 | 42789.48 | 14548.42 |
| mo113 | h | Ayudante de construcción. (mano de obra) | 0.340 | 41172.67 | 13998.71 |
| % | % | Herramientas | 2 % | 33578.13 | 671.56 |
|  |  | Costes directos |  |  | 34249.69 |
