# Plato de ducha de porcelana sanitaria

- Propiedad del archivo: CYPE INGENIEROS, S.A.
- Formato: FIEBDC-3/2002
- Ámbito geográfico: Paraguay
- Divisa: PYG
- Costes indirectos: 3.00 %
- Gastos generales: 13.00 %
- Beneficio industrial: 6.00 %
- IVA: 10.00 %

## S Señalización y equipamiento

### SA Artefactos sanitarios

#### SAD Duchas

**SAD015** Ud Plato de ducha de porcelana sanitaria.
Plato de ducha de porcelana sanitaria, gama alta, color blanco, 80x80x8 cm, y sifón. Incluso silicona para sellado de juntas.
Criterio de valoración económica: El precio no incluye la grifería.
Incluye: Replanteo. Colocación y fijación del aparato. Montaje del desagüe. Conexión a la red de evacuación. Comprobación de su correcto funcionamiento. Sellado de juntas.
Criterio de medición de proyecto: Número de unidades previstas, según documentación gráfica de Proyecto.
Criterio de medición de obra: Se medirá el número de unidades realmente colocadas según especificaciones de Proyecto.

| Código | Ud | Descripción | Rendimiento | Precio | Importe |
|---|---|---|---|---|---|
| mt30pps030g | Ud | Plato de ducha angular de porcelana sanitaria, gama alta, color blanco, de 80x80x8 cm. (material) | 1.000 | 1325235.00 | 1325235.00 |
| mt30dpd010c | Ud | Desagüe para plato de ducha con orificio de 90 mm. (material) | 1.000 | 701218.00 | 701218.00 |
| mt30dpd020 | Ud | Válvula sifónica para plato de ducha, con rejilla de acero. (material) | 1.000 | 69999.00 | 69999.00 |
| mt30www005 | Ud | Cartucho de 300 ml de silicona ácida monocomponente, fungicida, para sellado de juntas en ambientes húmedos. (material) | 0.036 | 77205.00 | 2779.38 |
| mo008 | h | Oficial plomero. (mano de obra) | 1.425 | 68578.53 | 97724.41 |
| % | % | Herramientas | 2 % | 2196955.79 | 43939.12 |
|  |  | Costes directos |  |  | 2240894.91 |
