# Lavamanos mural, de porcelana sanitaria

- Propiedad del archivo: CYPE INGENIEROS, S.A.
- Formato: FIEBDC-3/2002
- Ámbito geográfico: Paraguay
- Divisa: PYG
- Costes indirectos: 3.00 %
- Gastos generales: 13.00 %
- Beneficio industrial: 6.00 %
- IVA: 10.00 %

## S Señalización y equipamiento

### SA Artefactos sanitarios

#### SAM Lavamanos

**SAM035** Ud Lavamanos mural, de porcelana sanitaria.
Lavamanos mural, de porcelana sanitaria, acabado termoesmaltado, color blanco, de 360x290x150 mm, con un orificio para la grifería y rebosadero asimétrico, con válvula de desagüe de latón cromado y juego de fijación de 2 piezas, y desagüe con sifón botella compacto para el ahorro de espacio en muebles de baño, de polipropileno color blanco. Incluso silicona para sellado de juntas.
Criterio de valoración económica: El precio no incluye la grifería.
Incluye: Replanteo. Colocación y fijación del aparato. Montaje del desagüe. Conexión a la red de evacuación. Comprobación de su correcto funcionamiento. Sellado de juntas.
Criterio de medición de proyecto: Número de unidades previstas, según documentación gráfica de Proyecto.
Criterio de medición de obra: Se medirá el número de unidades realmente colocadas según especificaciones de Proyecto.

| Código | Ud | Descripción | Rendimiento | Precio | Importe |
|---|---|---|---|---|---|
| mt30seg011a | Ud | Lavamanos mural, de porcelana sanitaria, acabado termoesmaltado, color blanco, de 360x290x150 mm, con un orificio para la grifería y rebosadero asimétrico. (material) | 1.000 | 540199.00 | 540199.00 |
| mt30asg010a | Ud | Válvula de desagüe de latón cromado, de 60 mm de longitud, con tapón de desagüe integrado exterior con botón de accionamiento. (material) | 1.000 | 573150.00 | 573150.00 |
| mt30asg050a | Ud | Juego de fijación de 2 piezas, para lavamanos. (material) | 1.000 | 131805.00 | 131805.00 |
| mt30asg060a | Ud | Sifón botella compacto para el ahorro de espacio en muebles de baño, de polipropileno color blanco, con salida de 32 mm de diámetro exterior, para lavatorio, con juntas y codo con tuerca de unión. (material) | 1.000 | 502255.00 | 502255.00 |
| mt30www005 | Ud | Cartucho de 300 ml de silicona ácida monocomponente, fungicida, para sellado de juntas en ambientes húmedos. (material) | 0.012 | 77205.00 | 926.46 |
| op00tal010 |  | Taladro. | 1.000 | 0.00 | 0.00 |
| op00mar010 |  | Martillo. | 1.000 | 0.00 | 0.00 |
| op00ato010 |  | Atornillador. | 1.000 | 0.00 | 0.00 |
| mo008 | h | Oficial plomero. (mano de obra) | 1.555 | 68578.53 | 106639.61 |
| % | % | Herramientas | 2 % | 1854975.07 | 37099.50 |
|  |  | Costes directos |  |  | 1892074.57 |
