# Revestimiento mural exterior con panel de espuma de poliuretano de alta densidad

- Propiedad del archivo: CYPE INGENIEROS, S.A.
- Formato: FIEBDC-3/2002
- Ámbito geográfico: Paraguay
- Divisa: PYG
- Costes indirectos: 3.00 %
- Gastos generales: 13.00 %
- Beneficio industrial: 6.00 %
- IVA: 10.00 %

## S Señalización y equipamiento

### SD Protecciones

#### SDR Láminas y paneles protectores para revestimientos murales

**SDR050** m² Revestimiento mural exterior con panel de espuma de poliuretano de alta densidad.
Revestimiento mural exterior con panel de espuma de poliuretano de alta densidad reforzado con tablero de madera, para exterior, de 1200 mm de altura, 1000 mm de longitud y 50 mm de espesor, con recubrimiento de PVC, color a elegir. Colocación en obra: con tarugos y tornillos.
Incluye: Preparación y limpieza del paramento vertical. Replanteo. Colocación y fijación del revestimiento.
Criterio de medición de proyecto: Superficie medida según documentación gráfica de Proyecto, deduciendo los huecos de superficie mayor de 2 m².
Criterio de medición de obra: Se medirá la superficie realmente ejecutada según especificaciones de Proyecto, deduciendo los huecos de superficie mayor de 2 m².

| Código | Ud | Descripción | Rendimiento | Precio | Importe |
|---|---|---|---|---|---|
| mt53pdi080a | Ud | Panel de espuma de poliuretano de alta densidad reforzado con tablero de madera, para exterior, de 1200 mm de altura, 1000 mm de longitud y 50 mm de espesor, con recubrimiento de PVC, color a elegir, repelente del agua y alas con taladros para atornillar a la superficie soporte, Euroclase B-s1, d0 de reacción al fuego. (material) | 0.833 | 690086.00 | 574841.64 |
| mt26aaa240da | Ud | Tarugo de nylon con tornillo de cabeza avellanada, de acero inoxidable AISI 304, de 6 mm de diámetro y 35 mm de longitud. (material) | 15.000 | 2456.00 | 36840.00 |
| op00ato010 |  | Atornillador. | 1.000 | 0.00 | 0.00 |
| mo011 | h | Oficial montador. (mano de obra) | 0.244 | 68578.53 | 16733.16 |
| mo080 | h | Medio oficial montador. (mano de obra) | 0.244 | 42789.48 | 10440.63 |
| % | % | Herramientas | 2 % | 638855.43 | 12777.11 |
|  |  | Costes directos |  |  | 651632.54 |
