# Ducha higiénica monomando

- Propiedad del archivo: CYPE INGENIEROS, S.A.
- Formato: FIEBDC-3/2002
- Ámbito geográfico: Paraguay
- Divisa: PYG
- Costes indirectos: 3.00 %
- Gastos generales: 13.00 %
- Beneficio industrial: 6.00 %
- IVA: 10.00 %

## S Señalización y equipamiento

### SG Griferías

#### SGH Duchas higiénicas

**SGH010** Ud Ducha higiénica monomando.
Ducha higiénica monomando, acabado cromado, formada por grifo mezclador monomando con palanca metálica, florón circular, cartucho cerámico, con toma de 1/2" para flexo y soporte para ducha teléfono, acabado cromado; ducha teléfono con palanca de accionamiento, acabado cromado, con un chorro, limitador de caudal a 5 l/min y sistema antical y flexo de ducha de 1,25 m de longitud. Incluso elementos de conexión, elementos de fijación y juntas elásticas.
Incluye: Colocación. Conexionado y comprobación de su correcto funcionamiento.
Criterio de medición de proyecto: Número de unidades previstas, según documentación gráfica de Proyecto.
Criterio de medición de obra: Se medirá el número de unidades realmente colocadas según especificaciones de Proyecto.

| Código | Ud | Descripción | Rendimiento | Precio | Importe |
|---|---|---|---|---|---|
| mt31gdh010a | Ud | Ducha higiénica monomando, acabado cromado, formada por grifo mezclador monomando con palanca metálica, florón circular, cartucho cerámico, con toma de 1/2" para flexo y soporte para ducha teléfono, acabado cromado; ducha teléfono con palanca de accionamiento, acabado cromado, con un chorro, limitador de caudal a 5 l/min y sistema antical y flexo de ducha de 1,25 m de longitud, incluso elementos de conexión, elementos de fijación y juntas elásticas. (material) | 1.000 | 936391.00 | 936391.00 |
| mt37www010 | Ud | Material auxiliar para instalaciones de plomería. (material) | 1.000 | 14654.00 | 14654.00 |
| mo008 | h | Oficial plomero. (mano de obra) | 0.648 | 73602.09 | 47694.15 |
| % | % | Herramientas | 2 % | 998739.15 | 19974.78 |
|  |  | Costes directos |  |  | 1018713.93 |
