# Bandeja para baño. Fijación al perfil decorativo

- Propiedad del archivo: CYPE INGENIEROS, S.A.
- Formato: FIEBDC-3/2002
- Ámbito geográfico: Paraguay
- Divisa: PYG
- Costes indirectos: 3.00 %
- Gastos generales: 13.00 %
- Beneficio industrial: 6.00 %
- IVA: 10.00 %

## S Señalización y equipamiento

### SM Baños

#### SMA Accesorios

**SMA071** Ud Bandeja para baño. Fijación al perfil decorativo.
Bandeja para baño, sobre soporte de vidrio color blanco crema. Fijación al perfil decorativo.
Criterio de valoración económica: El precio no incluye el perfil decorativo.
Incluye: Replanteo. Colocación.
Criterio de medición de proyecto: Número de unidades previstas, según documentación gráfica de Proyecto.
Criterio de medición de obra: Se medirá el número de unidades realmente colocadas según especificaciones de Proyecto.

| Código | Ud | Descripción | Rendimiento | Precio | Importe |
|---|---|---|---|---|---|
| mt31sch080a | Ud | Bandeja para baño, sobre soporte de vidrio color blanco crema, para colgar del perfil decorativo. (material) | 1.000 | 4562834.00 | 4562834.00 |
| mo107 | h | Medio oficial plomero. (mano de obra) | 0.130 | 42707.99 | 5552.04 |
| % | % | Herramientas | 2 % | 4568386.04 | 91367.72 |
|  |  | Costes directos |  |  | 4659753.76 |
