# Dispensador de papel higiénico

- Propiedad del archivo: CYPE INGENIEROS, S.A.
- Formato: FIEBDC-3/2002
- Ámbito geográfico: Paraguay
- Divisa: PYG
- Costes indirectos: 3.00 %
- Gastos generales: 13.00 %
- Beneficio industrial: 6.00 %
- IVA: 10.00 %

## S Señalización y equipamiento

### SM Baños

#### SME Dispensadores de papel

**SME010** Ud Dispensador de papel higiénico.
Portarrollos de papel higiénico, doméstico, empotrado, con caja de 135x70 mm y embellecedor de 155x165 mm, de acero inoxidable AISI 304.
Incluye: Replanteo. Colocación y fijación.
Criterio de medición de proyecto: Número de unidades previstas, según documentación gráfica de Proyecto.
Criterio de medición de obra: Se medirá el número de unidades realmente colocadas según especificaciones de Proyecto.

| Código | Ud | Descripción | Rendimiento | Precio | Importe |
|---|---|---|---|---|---|
| mt31abp054a | Ud | Portarrollos de papel higiénico, doméstico, para empotrar, con caja de 135x70 mm y embellecedor de 155x165 mm, de acero inoxidable AISI 304. (material) | 1.000 | 326516.00 | 326516.00 |
| op00ato010 |  | Atornillador. | 1.000 | 0.00 | 0.00 |
| op00tal010 |  | Taladro. | 1.000 | 0.00 | 0.00 |
| mo107 | h | Medio oficial plomero. (mano de obra) | 0.194 | 42707.99 | 8285.35 |
| % | % | Herramientas | 2 % | 334801.35 | 6696.03 |
|  |  | Costes directos |  |  | 341497.38 |
