# Cesto para basura higiénico

- Propiedad del archivo: CYPE INGENIEROS, S.A.
- Formato: FIEBDC-3/2002
- Ámbito geográfico: Paraguay
- Divisa: PYG
- Costes indirectos: 3.00 %
- Gastos generales: 13.00 %
- Beneficio industrial: 6.00 %
- IVA: 10.00 %

## S Señalización y equipamiento

### SM Baños

#### SMH Cestos para basura y contenedores higiénicos

**SMH010** Ud Cesto para basura higiénico.
Cesto para basura higiénico, de 3 litros de capacidad, de acero inoxidable AISI 430, con pedal de apertura de tapa, de 270 mm de altura y 170 mm de diámetro.
Criterio de medición de proyecto: Número de unidades previstas, según documentación gráfica de Proyecto.
Criterio de medición de obra: Se medirá el número de unidades realmente colocadas según especificaciones de Proyecto.

| Código | Ud | Descripción | Rendimiento | Precio | Importe |
|---|---|---|---|---|---|
| mt31abp100a | Ud | Cesto para basura higiénico, de 3 litros de capacidad, de acero inoxidable AISI 430, con pedal de apertura de tapa, de 270 mm de altura y 170 mm de diámetro. (material) | 1.000 | 441346.00 | 441346.00 |
| mo107 | h | Medio oficial plomero. (mano de obra) | 0.065 | 42707.99 | 2776.02 |
| % | % | Herramientas | 2 % | 444122.02 | 8882.44 |
|  |  | Costes directos |  |  | 453004.46 |
