# Plato de ducha acrílico para minusválidos, rehabilitación y tercera edad

- Propiedad del archivo: CYPE INGENIEROS, S.A.
- Formato: FIEBDC-3/2002
- Ámbito geográfico: Paraguay
- Divisa: PYG
- Costes indirectos: 3.00 %
- Gastos generales: 13.00 %
- Beneficio industrial: 6.00 %
- IVA: 10.00 %

## S Señalización y equipamiento

### SP Artefactos sanitarios adaptados y ayudas técnicas

#### SPD Duchas

**SPD010** Ud Plato de ducha acrílico para minusválidos, rehabilitación y tercera edad.
Plato de ducha acrílico, rectangular, color blanco, de 1200x800x40 mm, con fondo antideslizante, membrana impermeabilizante premontada, sifón individual y rejilla de desagüe de acero inoxidable, empotrado en el piso y enrasado por su cara superior. Incluso silicona para sellado de juntas.
Criterio de valoración económica: El precio no incluye la grifería.
Incluye: Replanteo. Colocación y fijación del aparato. Montaje del desagüe. Conexión a la red de evacuación. Comprobación de su correcto funcionamiento. Sellado de juntas.
Criterio de medición de proyecto: Número de unidades previstas, según documentación gráfica de Proyecto.
Criterio de medición de obra: Se medirá el número de unidades realmente colocadas según especificaciones de Proyecto.

| Código | Ud | Descripción | Rendimiento | Precio | Importe |
|---|---|---|---|---|---|
| mt30pap010g | Ud | Plato de ducha acrílico, rectangular, para empotrar, color blanco, de 1200x800x40 mm, con fondo antideslizante, membrana impermeabilizante premontada, sifón individual y rejilla de desagüe de acero inoxidable. (material) | 1.000 | 3504803.00 | 3504803.00 |
| mt30www005 | Ud | Cartucho de 300 ml de silicona ácida monocomponente, fungicida, para sellado de juntas en ambientes húmedos. (material) | 0.036 | 77205.00 | 2779.38 |
| mo008 | h | Oficial plomero. (mano de obra) | 1.037 | 68578.53 | 71115.94 |
| % | % | Herramientas | 2 % | 3578698.32 | 71573.97 |
|  |  | Costes directos |  |  | 3650272.29 |
