# Caja fuerte

- Propiedad del archivo: CYPE INGENIEROS, S.A.
- Formato: FIEBDC-3/2002
- Ámbito geográfico: Paraguay
- Divisa: PYG
- Costes indirectos: 3.00 %
- Gastos generales: 13.00 %
- Beneficio industrial: 6.00 %
- IVA: 10.00 %

## S Señalización y equipamiento

### SS Seguridad

#### SSC Cajas fuertes

**SSC010** Ud Caja fuerte.
Suministro e instalación empotrada de caja fuerte doméstica, con cerradura con teclado electrónico, con retardo programable y código de emergencia, cerradura de emergencia de seguridad con llave de gorjas y 6 orificios de fijación de 12 mm de diámetro, color azul, de 600x400x300 mm de dimensiones exteriores, 450x360x245 mm de dimensiones interiores, 8,0 mm de espesor de la puerta y 4,0 mm de espesor de las paredes. Incluso varillas conformadas de 6 mm de diámetro de acero AP 500 y armadura secundaria de distribución ensamblada "in situ" ø 8 c/20 - ø 8 c/20 de acero AP 500 para el anclaje de la caja fuerte al paramento, mortero de cemento para el relleno del hueco alrededor de la caja fuerte, imprimación transparente a base de poliuretano, para selladores acrílicos sobre superficies porosas y silicona neutra oxímica para el sellado de juntas.
Criterio de valoración económica: El precio incluye las ayudas de albañilería, pero no incluye la apertura del hueco.
Incluye: Preparación del hueco. Preparación de la caja fuerte. Anclaje de la caja fuerte al paramento. Relleno con mortero del hueco alrededor de la caja fuerte. Ejecución de remates. Sellado de juntas.
Criterio de medición de proyecto: Número de unidades previstas, según documentación gráfica de Proyecto.
Criterio de medición de obra: Se medirá el número de unidades realmente colocadas según especificaciones de Proyecto.

| Código | Ud | Descripción | Rendimiento | Precio | Importe |
|---|---|---|---|---|---|
| mt41btv605Mls | Ud | Caja fuerte doméstica para empotrar, con cerradura con teclado electrónico, con retardo programable y código de emergencia, cerradura de emergencia de seguridad con llave de gorjas y 6 orificios de fijación de 12 mm de diámetro, color azul, de 600x400x300 mm de dimensiones exteriores, 450x360x245 mm de dimensiones interiores, 8 mm de espesor de la puerta y 4 mm de espesor de las paredes, con iluminación interior con led. (material) | 1.000 | 3634610.00 | 3634610.00 |
| mt07aco130b | kg | Acero en varillas corrugadas AP 500, según NP 4007 99, de varios diámetros. (material) | 10.000 | 6215.00 | 62150.00 |
| mt07ame141hhi3 | m² | Armadura secundaria de distribución ensamblada "in situ" ø 8 c/20 - ø 8 c/20 de acero AP 500, según NP 4007 99, con varillas conformadas longitudinales de 8 mm de diámetro cada 20 cm y varillas conformadas transversales de 8 mm de diámetro cada 20 cm. (material) | 10.000 | 24549.00 | 245490.00 |
| mt09mif010ka | t | Mortero industrial para albañilería, de cemento, color gris, con aditivo hidrófugo, categoría M-10 (resistencia a compresión 10 N/mm²), suministrado en bolsas. (material) | 0.050 | 337585.00 | 16879.25 |
| mt22www070a | l | Imprimación transparente a base de poliuretano, para selladores acrílicos sobre superficies porosas. (material) | 0.002 | 145470.00 | 290.94 |
| mt22www050a | Ud | Cartucho de 300 ml de silicona neutra oxímica, de elasticidad permanente y curado rápido, color blanco, rango de temperatura de trabajo de -60 a 150°C, con resistencia a los rayos UV, dureza Shore A aproximada de 22, según ISO 868 y elongación a rotura >= 800%, según ISO 8339. (material) | 0.002 | 29658.00 | 59.32 |
| mo011 | h | Oficial montador. (mano de obra) | 1.948 | 68578.53 | 133590.98 |
| mo080 | h | Medio oficial montador. (mano de obra) | 1.948 | 42789.48 | 83353.91 |
| mo020 | h | Oficial de construcción. (mano de obra) | 4.324 | 66739.25 | 288580.52 |
| mo077 | h | Medio oficial de construcción. (mano de obra) | 4.324 | 42789.48 | 185021.71 |
| % | % | Herramientas | 2 % | 4650026.63 | 93000.53 |
|  |  | Costes directos |  |  | 4743027.16 |
