# Cesta de publicidad

- Propiedad del archivo: CYPE INGENIEROS, S.A.
- Formato: FIEBDC-3/2002
- Ámbito geográfico: Paraguay
- Divisa: PYG
- Costes indirectos: 3.00 %
- Gastos generales: 13.00 %
- Beneficio industrial: 6.00 %
- IVA: 10.00 %

## S Señalización y equipamiento

### SZ Zonas comunes

#### SZB Zaguanes

**SZB017** Ud Cesta de publicidad.
Cesta de publicidad de chapa de acero color blanco, de 240x100x320 mm. Incluso tornillería de fijación y rótulo adhesivo de publicidad.
Incluye: Replanteo. Fijación en paramento mediante elementos de anclaje.
Criterio de medición de proyecto: Número de unidades previstas, según documentación gráfica de Proyecto.
Criterio de medición de obra: Se medirá el número de unidades realmente colocadas según especificaciones de Proyecto.

| Código | Ud | Descripción | Rendimiento | Precio | Importe |
|---|---|---|---|---|---|
| mt45btv550aa | Ud | Cesta de publicidad de chapa de acero color blanco, de 240x100x320 mm, con tornillería de fijación y rótulo adhesivo de publicidad. (material) | 1.000 | 228661.00 | 228661.00 |
| op00ato010 |  | Atornillador. | 1.000 | 0.00 | 0.00 |
| mo080 | h | Medio oficial montador. (mano de obra) | 0.122 | 42789.48 | 5220.32 |
| % | % | Herramientas | 2 % | 233881.32 | 4677.63 |
|  |  | Costes directos |  |  | 238558.95 |
