# Registro cloacal prefabricado de polietileno

- Propiedad del archivo: CYPE INGENIEROS, S.A.
- Formato: FIEBDC-3/2002
- Ámbito geográfico: Paraguay
- Divisa: PYG
- Costes indirectos: 3.00 %
- Gastos generales: 13.00 %
- Beneficio industrial: 6.00 %
- IVA: 10.00 %

## U Urbanización interior de la parcela

### UA Alcantarillado

#### UAP Registros cloacales

**UAP013** Ud Registro cloacal prefabricado de polietileno.
Formación de registro cloacal, monobloque, de polietileno de alta densidad, de 1200 mm de diámetro nominal y 6,5 m de altura nominal, con cono reductor de 600 mm de diámetro nominal en la boca, con los escalones instalados, base con superficie lisa, una entrada con manguito de unión con junta elástica de 630 mm de diámetro y una salida de 630 mm de diámetro, sobre solera de 30 cm de espesor de hormigón armado fck 300, HA-30/B/19/IIb+Qb, encastre del cuerpo del colector 10 cm en dicha solera, ligeramente reforzada con armadura secundaria de distribución ensamblada "in situ" ø 8 c/20 - ø 8 c/20 de acero AP 500 y losa alrededor de la boca del cono de 150x150 cm y 20 cm de espesor de hormigón masivo fck 300, HM-30/B/20/I+Qb; con cierre de tapa circular y marco de fundición carga de rotura 250 kN, instalado en junto a cordones de vereda de aceras o zonas de las cunetas de las calles.
Criterio de valoración económica: El precio incluye los equipos y la maquinaria necesarios para el desplazamiento y la disposición en obra de los elementos, pero no incluye la excavación ni el relleno del trasdós.
Incluye: Replanteo. Colocación de la armadura secundaria de distribución para la solera. Vaciado y compactación del hormigón en formación de solera. Colocación del pozo. Conexionado de los colectores al pozo. Vaciado y compactación del hormigón para formación de la losa alrededor de la boca del cono. Colocación de marco, tapa de registro y accesorios. Comprobación de su correcto funcionamiento.
Criterio de medición de proyecto: Número de unidades previstas, según documentación gráfica de Proyecto.
Criterio de medición de obra: Se medirá el número de unidades realmente ejecutadas según especificaciones de Proyecto.

| Código | Ud | Descripción | Rendimiento | Precio | Importe |
|---|---|---|---|---|---|
| mt10haf130jbzh | m³ | Hormigón fck 300, tipo HA-30/B/19/IIb+Qb según EHE-08, elaborado en planta, con cemento resistente a sulfatos. (material) | 0.681 | 1302681.00 | 887125.76 |
| mt07ame141hhi3 | m² | Armadura secundaria de distribución ensamblada "in situ" ø 8 c/20 - ø 8 c/20 de acero AP 500, según NP 4007 99, con varillas conformadas longitudinales de 8 mm de diámetro cada 20 cm y varillas conformadas transversales de 8 mm de diámetro cada 20 cm. (material) | 2.270 | 24549.00 | 55726.23 |
| mt11ras110ri | Ud | Registro cloacal, monobloque, de polietileno de alta densidad, de 1200 mm de diámetro nominal y 6,5 m de altura nominal, con cono reductor de 600 mm de diámetro nominal en la boca, con los escalones instalados, base con superficie lisa, una entrada con manguito de unión con junta elástica de 630 mm de diámetro y una salida de 630 mm de diámetro. (material) | 1.000 | 59431872.00 | 59431872.00 |
| mt10hmf130iOe | m³ | Hormigón masivo fck 300, tipo HM-30/B/19/I+Qb, elaborado en planta, con cemento resistente a sulfatos SR. (material) | 0.224 | 1277138.00 | 286078.91 |
| mt46tpr010g | Ud | Tapa circular y marco de fundición dúctil de 660 mm de diámetro exterior y 40 mm de altura, paso libre de 550 mm, para pozo, carga de rotura 250 kN. Tapa revestida con pintura bituminosa y marco sin cierre ni junta. (material) | 1.000 | 643376.00 | 643376.00 |
| mq04cag010a | h | Camión con grúa de hasta 6 t. (maquinaria) | 0.321 | 312016.00 | 100157.14 |
| au00auh020 |  | Canaleta para vaciado del hormigón. | 1.000 | 0.00 | 0.00 |
| au00auh040 |  | Vibrador de hormigón, eléctrico. | 1.000 | 0.00 | 0.00 |
| mo041 | h | Oficial de construcción de obra civil. (mano de obra) | 2.567 | 66739.25 | 171319.65 |
| mo087 | h | Medio oficial de construcción de obra civil. (mano de obra) | 1.284 | 42789.48 | 54941.69 |
| % | % | Herramientas | 2 % | 61630597.38 | 1232611.95 |
|  |  | Costes directos |  |  | 62863209.33 |
