# Piso deportivo de pasto sintético

- Propiedad del archivo: CYPE INGENIEROS, S.A.
- Formato: FIEBDC-3/2002
- Ámbito geográfico: Paraguay
- Divisa: PYG
- Costes indirectos: 3.00 %
- Gastos generales: 13.00 %
- Beneficio industrial: 6.00 %
- IVA: 10.00 %

## U Urbanización interior de la parcela

### UD Pistas deportivas

#### UDB Pisos de pasto sintético

**UDB010** m² Piso deportivo de pasto sintético.
Piso deportivo para cancha de fútbol, formado por pasto sintético, compuesto de mechones rectos monofilamento de 5/8" bicolor con forma de diamante, de fibra 100% polietileno resistente a los rayos UV, 12000 decitex, 400 micras de espesor, 6 hilos por mechón, tejidos sobre base de polipropileno reforzada con una capa de fieltro, con termofijado y sellado con látex, de 50 mm de altura de pelo, 52 mm de altura total de alfombra, 2689 g/m² y 8190 mechones/m², con líneas de juego de pasto sintético, color blanco, banda de unión de geotextil de polipropileno, de 300 mm de ancho y adhesivo de poliuretano bicomponente, lastrado con 18 kg/m² de agregado silíceo, de granulometría comprendida entre 0,4 y 0,8 mm y 10 kg/m² de granza de caucho, de entre 0,8 y 2,5 mm.
Incluye: Replanteo de las dimensiones de la pista deportiva. Colocación del pasto sintético. Lastrado de la superficie. Marcado de líneas.
Criterio de medición de proyecto: Superficie medida según documentación gráfica de Proyecto.
Criterio de medición de obra: Se medirá la superficie realmente ejecutada según especificaciones de Proyecto.

| Código | Ud | Descripción | Rendimiento | Precio | Importe |
|---|---|---|---|---|---|
| mt47cit280d | m² | Pasto sintético, compuesto de mechones rectos monofilamento de 5/8" bicolor con forma de diamante, de fibra 100% polietileno resistente a los rayos UV, 12000 decitex, 400 micras de espesor, 6 hilos por mechón, tejidos sobre base de polipropileno reforzada con una capa de fieltro, con termofijado y sellado con látex, de 50 mm de altura de pelo, 52 mm de altura total de alfombra, 2689 g/m² y 8190 mechones/m², suministrado en rollos. (material) | 1.000 | 189319.00 | 189319.00 |
| mt47cit260a | kg | Adhesivo de poliuretano bicomponente. (material) | 0.120 | 44334.00 | 5320.08 |
| mt47cit250b | m | Banda de unión de geotextil de polipropileno, de 300 mm de ancho, para canchas de fútbol de pasto sintético, suministrada en rollos. (material) | 0.480 | 13280.00 | 6374.40 |
| mt47cit004a | kg | Agregado silíceo, de granulometría comprendida entre 0,4 y 0,8 mm, suministrado en bolsas. (material) | 18.000 | 1498.00 | 26964.00 |
| mt47cit270a | kg | Granza de caucho, de entre 0,8 y 2,5 mm. (material) | 10.000 | 4493.00 | 44930.00 |
| mq07cel010 | h | Carretilla elevadora diesel de doble tracción de 8 t. (maquinaria) | 0.003 | 155030.00 | 465.09 |
| mq11ext020 | h | Extendedora fibriladora para pasto sintético. (maquinaria) | 0.005 | 292456.00 | 1462.28 |
| mo041 | h | Oficial de construcción de obra civil. (mano de obra) | 0.063 | 66739.25 | 4204.57 |
| mo087 | h | Medio oficial de construcción de obra civil. (mano de obra) | 0.063 | 42789.48 | 2695.74 |
| % | % | Herramientas | 2 % | 281735.16 | 5634.70 |
|  |  | Costes directos |  |  | 287369.86 |
