# Lámpara de led

- Propiedad del archivo: CYPE INGENIEROS, S.A.
- Formato: FIEBDC-3/2002
- Ámbito geográfico: Paraguay
- Divisa: PYG
- Costes indirectos: 3.00 %
- Gastos generales: 13.00 %
- Beneficio industrial: 6.00 %
- IVA: 10.00 %

## U Urbanización interior de la parcela

### UI Iluminación exterior

#### UIL Lámparas

**UIL010** Ud Lámpara de led
Lámpara de led, de 8 W, con casquillo E27, clase de eficiencia energética A+, factor de potencia mayor de 0,90, de 60 mm de diámetro y 123 mm de altura, haz de luz 360°, con LED SMD LM561B, temperatura de color 3000 K, índice de reproducción cromática mayor de 80, flujo luminoso 838 lúmenes, grado de protección IP64.
Incluye: Replanteo. Colocación. Comprobación de su correcto funcionamiento.
Criterio de medición de proyecto: Número de unidades previstas, según documentación gráfica de Proyecto.
Criterio de medición de obra: Se medirá el número de unidades realmente ejecutadas según especificaciones de Proyecto.

| Código | Ud | Descripción | Rendimiento | Precio | Importe |
|---|---|---|---|---|---|
| mt34ena560aa | Ud | Lámpara de led, de 8 W, con casquillo E27, clase de eficiencia energética A+, factor de potencia mayor de 0,90, de 60 mm de diámetro y 123 mm de altura, haz de luz 360°, con LED SMD LM561B, temperatura de color 3000 K, índice de reproducción cromática mayor de 80, flujo luminoso 838 lúmenes, grado de protección IP64. (material) | 1.000 | 256035.00 | 256035.00 |
| mq07cce010a | h | Camión con cesta elevadora de brazo articulado de 16 m de altura máxima de trabajo y 260 kg de carga máxima. (maquinaria) | 0.464 | 119759.00 | 55568.18 |
| mo003 | h | Oficial electricista. (mano de obra) | 0.491 | 68578.53 | 33672.06 |
| mo102 | h | Medio oficial electricista. (mano de obra) | 0.491 | 42707.99 | 20969.62 |
| % | % | Herramientas | 2 % | 366244.86 | 7324.90 |
|  |  | Costes directos |  |  | 373569.76 |
