# Farola para alumbrado viario

- Propiedad del archivo: CYPE INGENIEROS, S.A.
- Formato: FIEBDC-3/2002
- Ámbito geográfico: Paraguay
- Divisa: PYG
- Costes indirectos: 3.00 %
- Gastos generales: 13.00 %
- Beneficio industrial: 6.00 %
- IVA: 10.00 %

## U Urbanización interior de la parcela

### UI Iluminación exterior

#### UIV Alumbrado viario

**UIV010** Ud Farola para alumbrado viario.
Farola para alumbrado viario compuesta de columna troncocónica de acero galvanizado de 3 mm de espesor, de 3000 mm de altura, acabado pintado, con caja de conexión y protección, con fusibles, conductor aislado de cobre para 0,6/1 kV de 2x2,5 mm², toma de tierra con pica, registro de paso y ramal 45° simple de 40x40x60 cm, con marco y tapa de hierro fundido; y luminaria de fundición de aluminio, acabado lacado de color gris, regulable, de 20 W, factor de potencia mayor de 0,95, de 514x130x250 mm, con 8 LED SMD 5050, temperatura de color 3000 K, índice de reproducción cromática mayor de 80, índice de deslumbramiento unificado menor de 12, flujo luminoso 2380 lúmenes, con grados de protección IP66 e IK10.
Criterio de valoración económica: El precio no incluye la excavación de la fundación ni la formación de la fundación.
Incluye: Replanteo. Fijación de la columna. Montaje, conexionado y comprobación de su correcto funcionamiento.
Criterio de medición de proyecto: Número de unidades previstas, según documentación gráfica de Proyecto.
Criterio de medición de obra: Se medirá el número de unidades realmente ejecutadas según especificaciones de Proyecto.

| Código | Ud | Descripción | Rendimiento | Precio | Importe |
|---|---|---|---|---|---|
| mt34www020 | Ud | Registro de paso y ramal 45° simple de 40x40x60 cm, con marco y tapa de hierro fundido. (material) | 1.000 | 760728.00 | 760728.00 |
| mt34www040 | Ud | Caja de conexión y protección, con fusibles. (material) | 1.000 | 61867.00 | 61867.00 |
| mt34www050 | m | Conductor aislado de cobre para 0,6/1 kV de 2x2,5 mm². (material) | 4.000 | 4323.00 | 17292.00 |
| mt35ttc010b | m | Conductor de cobre desnudo, de 35 mm². (material) | 2.000 | 28926.00 | 57852.00 |
| mt35tte010a | Ud | Electrodo para red de toma de tierra cobreado con 300 µm, fabricado en acero, de 14 mm de diámetro y 1,5 m de longitud. (material) | 1.000 | 164704.00 | 164704.00 |
| mt34xes010a | Ud | Columna troncocónica de acero galvanizado de 3 mm de espesor, de 3000 mm de altura, acabado pintado. (material) | 1.000 | 1461647.00 | 1461647.00 |
| mt34ena270aaa | Ud | Luminaria de fundición de aluminio, acabado lacado de color gris, regulable, de 20 W, factor de potencia mayor de 0,95, de 514x130x250 mm, con 8 LED SMD 5050, temperatura de color 3000 K, índice de reproducción cromática mayor de 80, índice de deslumbramiento unificado menor de 12, flujo luminoso 2380 lúmenes, con grados de protección IP66 e IK10, para fijar en soporte de 59 mm de diámetro. (material) | 1.000 | 2365642.00 | 2365642.00 |
| mq04cag010c | h | Camión con grúa de hasta 12 t. (maquinaria) | 0.197 | 369435.00 | 72778.70 |
| mo003 | h | Oficial electricista. (mano de obra) | 0.869 | 68578.53 | 59594.74 |
| mo102 | h | Medio oficial electricista. (mano de obra) | 0.869 | 42707.99 | 37113.24 |
| % | % | Herramientas | 2 % | 5059218.68 | 101184.37 |
|  |  | Costes directos |  |  | 5160403.05 |
