# Tepe

- Propiedad del archivo: CYPE INGENIEROS, S.A.
- Formato: FIEBDC-3/2002
- Ámbito geográfico: Paraguay
- Divisa: PYG
- Costes indirectos: 3.00 %
- Gastos generales: 13.00 %
- Beneficio industrial: 6.00 %
- IVA: 10.00 %

## U Urbanización interior de la parcela

### UJ Jardinería

#### UJC Tepes y pastos

**UJC010** m² Tepe.
Tepe de pasto.
Incluye: Preparación del terreno con tractor y abonado de fondo. Colocación de tepes. Primer riego.
Criterio de medición de proyecto: Superficie medida en proyección horizontal, según documentación gráfica de Proyecto.
Criterio de medición de obra: Se medirá, en proyección horizontal, la superficie realmente ejecutada según especificaciones de Proyecto.

| Código | Ud | Descripción | Rendimiento | Precio | Importe |
|---|---|---|---|---|---|
| mt48tis020 | m² | Tepe. (material) | 1.050 | 26906.00 | 28251.30 |
| mt48tie030a | m³ | Tierra vegetal cribada, suministrada a granel. (material) | 0.100 | 125032.00 | 12503.20 |
| mt48tie040 | kg | Mantillo limpio cribado. (material) | 4.000 | 182.00 | 728.00 |
| mt48tif020a | kg | Abono para presiembra de pasto. (material) | 0.100 | 7597.00 | 759.70 |
| mt08aaa010a | m³ | Agua. (material) | 0.200 | 9226.00 | 1845.20 |
| mq09rod010 | h | Rodillo ligero. (maquinaria) | 0.058 | 22084.00 | 1280.87 |
| mq09mot010 | h | Motocultor 60/80 cm. (maquinaria) | 0.058 | 17036.00 | 988.09 |
| mo040 | h | Oficial jardinero. (mano de obra) | 0.253 | 66739.25 | 16885.03 |
| mo115 | h | Medio oficial jardinero. (mano de obra) | 0.317 | 41172.67 | 13051.74 |
| % | % | Herramientas | 2 % | 76293.13 | 1525.86 |
|  |  | Costes directos |  |  | 77818.99 |
