# Macizo

- Propiedad del archivo: CYPE INGENIEROS, S.A.
- Formato: FIEBDC-3/2002
- Ámbito geográfico: Paraguay
- Divisa: PYG
- Costes indirectos: 3.00 %
- Gastos generales: 13.00 %
- Beneficio industrial: 6.00 %
- IVA: 10.00 %

## U Urbanización interior de la parcela

### UJ Jardinería

#### UJM Macizos y rocallas

**UJM010** m² Macizo.
Macizo de Milenrama (Achillea millefolium) de 0,30-0,40 m de altura (4 ud/m²).
Incluye: Laboreo y preparación del terreno con motocultor. Abonado del terreno. Plantación. Recebo de mantillo. Primer riego.
Criterio de medición de proyecto: Superficie medida en proyección horizontal, según documentación gráfica de Proyecto.
Criterio de medición de obra: Se medirá, en proyección horizontal, la superficie realmente ejecutada según especificaciones de Proyecto.

| Código | Ud | Descripción | Rendimiento | Precio | Importe |
|---|---|---|---|---|---|
| mt48epa010a | Ud | Milenrama (Achillea millefolium) de 0,30-0,40 m de altura; suministro en contenedor. (material) | 4.000 | 16618.00 | 66472.00 |
| mt48tie040 | kg | Mantillo limpio cribado. (material) | 6.000 | 182.00 | 1092.00 |
| mt48tie020 | kg | Abono mineral complejo NPK 15-15-15. (material) | 6.000 | 4352.00 | 26112.00 |
| mt08aaa010a | m³ | Agua. (material) | 0.050 | 9226.00 | 461.30 |
| mq09mot010 | h | Motocultor 60/80 cm. (maquinaria) | 0.058 | 17036.00 | 988.09 |
| mo040 | h | Oficial jardinero. (mano de obra) | 0.127 | 66739.25 | 8475.88 |
| mo115 | h | Medio oficial jardinero. (mano de obra) | 0.317 | 41172.67 | 13051.74 |
| % | % | Herramientas | 2 % | 116653.01 | 2333.06 |
|  |  | Costes directos |  |  | 118986.07 |
