# Plantación de árbol

- Propiedad del archivo: CYPE INGENIEROS, S.A.
- Formato: FIEBDC-3/2002
- Ámbito geográfico: Paraguay
- Divisa: PYG
- Costes indirectos: 3.00 %
- Gastos generales: 13.00 %
- Beneficio industrial: 6.00 %
- IVA: 10.00 %

## U Urbanización interior de la parcela

### UJ Jardinería

#### UJP Suministro y plantación de especies

**UJP010** Ud Plantación de árbol.
Plantación de Morera (Morus alba) de 14 a 16 cm de perímetro de tronco a 1 m del suelo, en hoyo de 60x60x60 cm realizado con medios mecánicos; suministro en contenedor. Incluso tierra vegetal cribada y substratos vegetales fertilizados.
Incluye: Laboreo y preparación del terreno con medios mecánicos. Abonado del terreno. Plantación. Colocación de tutor. Primer riego.
Criterio de medición de proyecto: Número de unidades previstas, según documentación gráfica de Proyecto.
Criterio de medición de obra: Se medirá el número de unidades realmente ejecutadas según especificaciones de Proyecto.

| Código | Ud | Descripción | Rendimiento | Precio | Importe |
|---|---|---|---|---|---|
| mt48eac010f | Ud | Morera (Morus alba) de 14 a 16 cm de perímetro de tronco a 1 m del suelo; suministro en contenedor de 30 litros, D=36 cm. (material) | 1.000 | 205749.00 | 205749.00 |
| mt48tie030a | m³ | Tierra vegetal cribada, suministrada a granel. (material) | 0.100 | 125032.00 | 12503.20 |
| mt48tie020 | kg | Abono mineral complejo NPK 15-15-15. (material) | 0.010 | 4352.00 | 43.52 |
| mt08aaa010a | m³ | Agua. (material) | 0.040 | 9226.00 | 369.04 |
| mq01exn020a | h | Retroexcavadora hidráulica sobre neumáticos, de 105 kW. (maquinaria) | 0.058 | 292456.00 | 16962.45 |
| mq04dua020b | h | Dumper de descarga frontal de 2 t de carga útil. (maquinaria) | 0.058 | 58491.00 | 3392.48 |
| mo040 | h | Oficial jardinero. (mano de obra) | 0.190 | 66739.25 | 12680.46 |
| mo115 | h | Medio oficial jardinero. (mano de obra) | 0.380 | 41172.67 | 15645.61 |
| % | % | Herramientas | 2 % | 267345.76 | 5346.92 |
|  |  | Costes directos |  |  | 272692.68 |
