# Fuente

- Propiedad del archivo: CYPE INGENIEROS, S.A.
- Formato: FIEBDC-3/2002
- Ámbito geográfico: Paraguay
- Divisa: PYG
- Costes indirectos: 3.00 %
- Gastos generales: 13.00 %
- Beneficio industrial: 6.00 %
- IVA: 10.00 %

## U Urbanización interior de la parcela

### UM Equipamiento urbano

#### UMF Fuentes

**UMF010** Ud Fuente.
Fuente de fundición de 1,40 m de altura, sección circular de 20 cm de diámetro, con un grifo de latón y desagüe en cubeta, fijada con tarugos de expansión de acero, tornillos especiales y pasta química a una base de hormigón fck 200, HM-20/P/20/I. Incluso excavación y vaciado de la base de apoyo. Totalmente montada.
Incluye: Replanteo de alineaciones y niveles. Excavación. Ejecución de la base de hormigón. Colocación y fijación de las piezas.
Criterio de medición de proyecto: Número de unidades previstas, según documentación gráfica de Proyecto.
Criterio de medición de obra: Se medirá el número de unidades realmente ejecutadas según especificaciones de Proyecto.

| Código | Ud | Descripción | Rendimiento | Precio | Importe |
|---|---|---|---|---|---|
| mt52mug090d | Ud | Fuente de fundición de 1,4 m de altura, sección circular de 20 cm de diámetro, con un grifo de latón y desagüe en cubeta. (material) | 1.000 | 6989635.00 | 6989635.00 |
| mt52mug200j | Ud | Repercusión, en la colocación de fuente, de elementos de fijación sobre hormigón: tarugos de expansión de acero, tornillos especiales y pasta química. (material) | 1.000 | 60529.00 | 60529.00 |
| mt10hmf130nwg | m³ | Hormigón masivo fck 200, tipo HM-20/P/19/I, elaborado en planta. (material) | 0.200 | 828085.00 | 165617.00 |
| mq04cag010a | h | Camión con grúa de hasta 6 t. (maquinaria) | 0.580 | 312016.00 | 180969.28 |
| op00tal010 |  | Taladro. | 1.000 | 0.00 | 0.00 |
| op00ato010 |  | Atornillador. | 1.000 | 0.00 | 0.00 |
| au00auh040 |  | Vibrador de hormigón, eléctrico. | 1.000 | 0.00 | 0.00 |
| mo041 | h | Oficial de construcción de obra civil. (mano de obra) | 0.330 | 66739.25 | 22023.95 |
| mo087 | h | Medio oficial de construcción de obra civil. (mano de obra) | 0.660 | 42789.48 | 28241.06 |
| % | % | Herramientas | 2 % | 7447015.29 | 148940.31 |
|  |  | Costes directos |  |  | 7595955.60 |
