# Hormigón proyectado, para vaso de piscina

- Propiedad del archivo: CYPE INGENIEROS, S.A.
- Formato: FIEBDC-3/2002
- Ámbito geográfico: Paraguay
- Divisa: PYG
- Costes indirectos: 3.00 %
- Gastos generales: 13.00 %
- Beneficio industrial: 6.00 %
- IVA: 10.00 %

## U Urbanización interior de la parcela

### UP Piscinas

#### UPG Vasos, ménsulas y escaleras

**UPG010** m² Hormigón proyectado, para vaso de piscina.
Hormigón fck 300, HA-30/F/9,5/IV, proyectado por vía húmeda para formación de paramento horizontal de vaso de piscina, de 15 cm de espesor, con doble armadura secundaria de distribución ensamblada "in situ" ø 6 c/10 - ø 6 c/10 de acero AP 500, con varillas conformadas longitudinales de 6 mm de diámetro cada 10 cm y varillas conformadas transversales de 6 mm de diámetro cada 10 cm, y armadura de refuerzo de acero AP 500, cuantía 4 kg/m³, sin juntas de dilatación. Incluso alambre de atar y separadores.
Incluye: Preparación de la superficie soporte. Colocación de la armadura secundaria de distribución. Colocación de la armadura de refuerzo. Proyección del hormigón en capas sucesivas.
Criterio de medición de proyecto: Superficie medida según documentación gráfica de Proyecto.
Criterio de medición de obra: Se medirá la superficie realmente ejecutada según especificaciones de Proyecto.

| Código | Ud | Descripción | Rendimiento | Precio | Importe |
|---|---|---|---|---|---|
| mt07ame141aaa1 | m² | Armadura secundaria de distribución ensamblada "in situ" ø 6 c/10 - ø 6 c/10 de acero AP 500, según NP 4007 99, con varillas conformadas longitudinales de 6 mm de diámetro cada 10 cm y varillas conformadas transversales de 6 mm de diámetro cada 10 cm. (material) | 2.200 | 27594.00 | 60706.80 |
| mt07aco130b | kg | Acero en varillas corrugadas AP 500, según NP 4007 99, de varios diámetros. (material) | 4.200 | 6215.00 | 26103.00 |
| mt08var050 | kg | Alambre galvanizado para atar, de 1,30 mm de diámetro. (material) | 0.048 | 9226.00 | 442.85 |
| mt07aco020d | Ud | Separador homologado para muros. (material) | 4.000 | 386.00 | 1544.00 |
| mt10hes200b | m³ | Hormigón para proyectar, fck 300, HA-30/F/9,5/IV, con un dosaje de cemento de 400 kg/m³, elaborado en planta. (material) | 0.155 | 741192.00 | 114884.76 |
| mq06gun010 | h | Equipo para proyectar hormigón de hormigón por vía húmeda 33 kW. (maquinaria) | 0.811 | 81900.00 | 66420.90 |
| mo043 | h | Oficial armador de hormigón. (mano de obra) | 0.105 | 69453.27 | 7292.59 |
| mo090 | h | Medio oficial armador de hormigón. (mano de obra) | 0.110 | 44499.15 | 4894.91 |
| mo041 | h | Oficial de construcción de obra civil. (mano de obra) | 0.663 | 66739.25 | 44248.12 |
| mo087 | h | Medio oficial de construcción de obra civil. (mano de obra) | 0.281 | 42789.48 | 12023.84 |
| % | % | Herramientas | 3 % | 338561.77 | 10156.85 |
|  |  | Costes directos |  |  | 348718.62 |
