# Interceptor de grasas de acero inoxidable

- Propiedad del archivo: CYPE INGENIEROS, S.A.
- Formato: FIEBDC-3/2002
- Ámbito geográfico: Paraguay
- Divisa: PYG
- Costes indirectos: 3.00 %
- Gastos generales: 13.00 %
- Beneficio industrial: 6.00 %
- IVA: 10.00 %

## U Urbanización interior de la parcela

### US Depuración de aguas residuales domésticas

#### USA Accesorios

**USA020** Ud Interceptor de grasas de acero inoxidable.
Interceptor de grasas de acero inoxidable AISI 304, de 140 litros, de 2,25 litros/s de caudal máximo de aguas grises y de 800x350x500 mm, con tapa, cesta de desbaste extraíble, llave de vaciado, boca de entrada y boca de salida de 110 mm de diámetro.
Incluye: Replanteo. Colocación. Conexionado y comprobación de su correcto funcionamiento.
Criterio de medición de proyecto: Número de unidades previstas, según documentación gráfica de Proyecto.
Criterio de medición de obra: Se medirá el número de unidades realmente ejecutadas según especificaciones de Proyecto.

| Código | Ud | Descripción | Rendimiento | Precio | Importe |
|---|---|---|---|---|---|
| mt46fgp100d | Ud | Interceptor de grasas de acero inoxidable AISI 304, de 140 litros, de 2,25 litros/s de caudal máximo de aguas grises y de 800x350x500 mm, con tapa, cesta de desbaste extraíble, llave de vaciado, boca de entrada y boca de salida de 110 mm de diámetro, para instalación bajo mesada. (material) | 1.000 | 26128266.00 | 26128266.00 |
| mo008 | h | Oficial plomero. (mano de obra) | 0.641 | 68578.53 | 43958.84 |
| mo107 | h | Medio oficial plomero. (mano de obra) | 0.641 | 42707.99 | 27375.82 |
| % | % | Herramientas | 2 % | 26199600.66 | 523992.01 |
|  |  | Costes directos |  |  | 26723592.67 |
