# Estación depuradora biológica

- Propiedad del archivo: CYPE INGENIEROS, S.A.
- Formato: FIEBDC-3/2002
- Ámbito geográfico: Paraguay
- Divisa: PYG
- Costes indirectos: 3.00 %
- Gastos generales: 13.00 %
- Beneficio industrial: 6.00 %
- IVA: 10.00 %

## U Urbanización interior de la parcela

### US Depuración de aguas residuales domésticas

#### USE Estaciones depuradoras

**USE012** Ud Estación depuradora biológica.
Estación depuradora biológica de aguas residuales, tecnología VFL, capacidad para 300 usuarios (H.E.), carga media de materia orgánica contaminante (DBO5) de 18 kg/día y caudal máximo de agua depurada de 45000 litros/día, equipada con una estación de bombeo, dos reactores biológicos tipo AT, dos compresores y un depósito de fangos. Totalmente instalada y en funcionamiento, sin incluir la excavación, la nivelación ni el relleno del trasdós.
Incluye: Replanteo. Colocación de la estación depuradora. Conexionado con las redes de conducción de agua, de desagües cloacales y pluviales y eléctrica. Puesta en marcha.
Criterio de medición de proyecto: Número de unidades previstas, según documentación gráfica de Proyecto.
Criterio de medición de obra: Se medirá el número de unidades realmente ejecutadas según especificaciones de Proyecto.

| Código | Ud | Descripción | Rendimiento | Precio | Importe |
|---|---|---|---|---|---|
| mt46edb010p | Ud | Estación depuradora biológica de aguas residuales, tecnología VFL, capacidad para 300 usuarios (H.E.), carga media de materia orgánica contaminante (DBO5) de 18 kg/día y caudal máximo de agua depurada de 45000 litros/día, equipada con una estación de bombeo, dos reactores biológicos tipo AT, dos compresores y un depósito de fangos. (material) | 1.000 | 808800672.00 | 808800672.00 |
| mq04cag010a | h | Camión con grúa de hasta 6 t. (maquinaria) | 2.318 | 312016.00 | 723253.09 |
| mo008 | h | Oficial plomero. (mano de obra) | 25.624 | 68578.53 | 1757256.25 |
| mo107 | h | Medio oficial plomero. (mano de obra) | 25.624 | 42707.99 | 1094349.54 |
| mo003 | h | Oficial electricista. (mano de obra) | 2.562 | 68578.53 | 175698.19 |
| mo102 | h | Medio oficial electricista. (mano de obra) | 2.562 | 42707.99 | 109417.87 |
| % | % | Herramientas | 2 % | 812660646.94 | 16253212.94 |
|  |  | Costes directos |  |  | 828913859.88 |
