# Vallado de parcela, de rejilla electrosoldada

- Propiedad del archivo: CYPE INGENIEROS, S.A.
- Formato: FIEBDC-3/2002
- Ámbito geográfico: Paraguay
- Divisa: PYG
- Costes indirectos: 3.00 %
- Gastos generales: 13.00 %
- Beneficio industrial: 6.00 %
- IVA: 10.00 %

## U Urbanización interior de la parcela

### UV Cerramientos exteriores

#### UVE Rejillas electrosoldadas

**UVE010** m Vallado de parcela, de rejilla electrosoldada.
Vallado de parcela formado por paneles de rejilla electrosoldada con pletina de acero galvanizado de 30x2 mm en cuadrícula de 30x30 mm, con bastidor electrosoldado y postes de perfil hueco de acero galvanizado, de sección cuadrada 50x50x1,5 mm y 1,5 m de altura, separados 3 m entre sí y empotrados en dados de hormigón o muretes de mampostería u hormigón. Incluso accesorios para la fijación de los paneles de rejilla electrosoldada a los postes metálicos.
Incluye: Replanteo. Apertura de huecos para colocación de los postes. Colocación de los postes. Vaciado del hormigón. Aplomado y alineación de los postes. Colocación de los paneles de rejilla.
Criterio de medición de proyecto: Longitud medida según documentación gráfica de Proyecto, deduciendo la longitud de los huecos de puertas y cancelas.
Criterio de medición de obra: Se medirá la longitud realmente ejecutada según especificaciones de Proyecto, deduciendo la longitud de los huecos de puertas y cancelas.

| Código | Ud | Descripción | Rendimiento | Precio | Importe |
|---|---|---|---|---|---|
| mt26btr010a | m² | Rejilla electrosoldada con pletina de acero galvanizado de 30x2 mm en cuadrícula de 30x30 mm, con bastidor electrosoldado. (material) | 1.500 | 532201.00 | 798301.50 |
| mt52vpm020i | Ud | Poste de perfil hueco de acero galvanizado, de sección cuadrada 50x50x1,5 mm y 1,5 m de altura. (material) | 0.367 | 61105.00 | 22425.54 |
| mt52vpm052 | Ud | Accesorios para la fijación de los paneles de rejilla electrosoldada a los postes metálicos. (material) | 1.000 | 27022.00 | 27022.00 |
| mt10hmf130nwd | m³ | Hormigón masivo fck 200, tipo HM-20/B/19/I, elaborado en planta. (material) | 0.015 | 788653.00 | 11829.80 |
| mo018 | h | Oficial cerrajero. (mano de obra) | 0.318 | 67613.60 | 21501.12 |
| mo059 | h | Medio oficial cerrajero. (mano de obra) | 0.318 | 42870.59 | 13632.85 |
| mo041 | h | Oficial de construcción de obra civil. (mano de obra) | 0.318 | 66739.25 | 21223.08 |
| mo087 | h | Medio oficial de construcción de obra civil. (mano de obra) | 0.318 | 42789.48 | 13607.05 |
| % | % | Herramientas | 2 % | 929542.94 | 18590.86 |
|  |  | Costes directos |  |  | 948133.80 |
