# Pavimento continuo de hormigón tratado superficialmente con endurecedor o colorante, para exteriores

- Propiedad del archivo: CYPE INGENIEROS, S.A.
- Formato: FIEBDC-3/2002
- Ámbito geográfico: Paraguay
- Divisa: PYG
- Costes indirectos: 3.00 %
- Gastos generales: 13.00 %
- Beneficio industrial: 6.00 %
- IVA: 10.00 %

## U Urbanización interior de la parcela

### UX Pisos exteriores

#### UXC Continuos de hormigón

**UXC020** m² Pavimento continuo de hormigón tratado superficialmente con endurecedor o colorante, para exteriores.
Pavimento continuo exterior de hormigón con adición de fibras, con juntas, de 10 cm de espesor, realizado con hormigón fck 150, HM-15/B/19/I elaborado en planta y vaciado con bomba con un contenido de fibras sin función estructural, fibras de vidrio resistentes a los álcalis (AR) de 2 kg/m³, extendido y vibrado manual mediante regla vibrante; tratado superficialmente con capa de rodadura de mortero decorativo de rodadura para piso de hormigón, color blanco, compuesto de cemento, agregados de sílice, aditivos orgánicos y pigmentos, con un rendimiento aproximado de 3 kg/m², espolvoreado manualmente sobre el hormigón aún fresco y posterior fratasado mecánico de toda la superficie hasta conseguir que el mortero quede totalmente integrado en el hormigón.
Criterio de valoración económica: El precio no incluye la base de la solera ni la ejecución y el sellado de las juntas.
Incluye: Preparación y limpieza de la superficie soporte. Replanteo de las juntas de construcción, de dilatación y de retracción. Colocación de encofrados. Tendido de niveles mediante toques, fajas fajas fajas fajas fajas maestras de hormigón. Riego de la superficie base. Conexionado, anclaje y emboquillado de las redes de instalaciones proyectadas. Mezclado en camión hormigonera. Vaciado, extendido y vibrado del hormigón. Curado del hormigón. Aplicación manual del mortero, asegurándose de la total cubrición del hormigón fresco. Retirada de encofrados. Fratasado mecánico de la superficie.
Criterio de medición de proyecto: Superficie medida en proyección horizontal, según documentación gráfica de Proyecto.
Criterio de medición de obra: Se medirá, en proyección horizontal, la superficie realmente ejecutada según especificaciones de Proyecto.

| Código | Ud | Descripción | Rendimiento | Precio | Importe |
|---|---|---|---|---|---|
| mt10hmf130gnd | m³ | Hormigón masivo fck 150, bombeable, tipo HM-15/B/19/I, elaborado en planta. (material) | 0.105 | 667824.00 | 70121.52 |
| mt09wnc011ba | kg | Mortero decorativo de rodadura para piso de hormigón, color blanco, compuesto de cemento, agregados de sílice, aditivos orgánicos y pigmentos. (material) | 3.000 | 2325.00 | 6975.00 |
| mq06vib020 | h | Regla vibrante de 3 m. (maquinaria) | 0.019 | 29466.00 | 559.85 |
| mq06fra010 | h | Fratasadora mecánica de hormigón. (maquinaria) | 0.638 | 31990.00 | 20409.62 |
| mq06bhe010 | h | Camión bomba estacionado en obra, para bombeo de hormigón. (maquinaria) | 0.005 | 1072654.00 | 5363.27 |
| mo041 | h | Oficial de construcción de obra civil. (mano de obra) | 0.275 | 66739.25 | 18353.29 |
| mo087 | h | Medio oficial de construcción de obra civil. (mano de obra) | 0.406 | 42789.48 | 17372.53 |
| % | % | Herramientas | 2 % | 139155.08 | 2783.10 |
|  |  | Costes directos |  |  | 141938.18 |
