# Piso drenante, con rejilla alveolar y pasto

- Propiedad del archivo: CYPE INGENIEROS, S.A.
- Formato: FIEBDC-3/2002
- Ámbito geográfico: Paraguay
- Divisa: PYG
- Costes indirectos: 3.00 %
- Gastos generales: 13.00 %
- Beneficio industrial: 6.00 %
- IVA: 10.00 %

## U Urbanización interior de la parcela

### UX Pisos exteriores

#### UXR Drenantes

**UXR210** m² Piso drenante, con rejilla alveolar y pasto.
Piso drenante, para tránsito peatonal, con una resistencia a compresión de 400 N/mm², formado por geotextil no tejido compuesto por fibras de poliéster unidas por agujeteado, (120 g/m²), capa de drenaje compactada de grava filtrante sin clasificar, de 20 cm de espesor, geotextil no tejido compuesto por fibras de poliéster unidas por agujeteado, (120 g/m²), capa de nivelación compactada de arena con granulometría de 0 a 5 mm de diámetro, limpia, de 4 cm de espesor, losa alveolar de polietileno y polipropileno, de 49,2x49,2x3,9 cm, color verde, con geotextil de polipropileno incorporado en una de sus caras y capa de relleno de tierra vegetal cribada y mezcla de semilla para pasto cubriendo la losa alveolar.
Incluye: Transporte y descarga del material a pie de tajo. Extendido y compactación de la capa de drenaje. Extendido y compactación de la capa de nivelación. Replanteo y corte de las rejillas alveolares. Disposición de las rejillas alveolares. Abonado de fondo y extendido de la capa de relleno. Distribución de semillas. Tapado con mantillo. Primer riego.
Criterio de medición de proyecto: Superficie medida según documentación gráfica de Proyecto.
Criterio de medición de obra: Se medirá la superficie realmente ejecutada según especificaciones de Proyecto.

| Código | Ud | Descripción | Rendimiento | Precio | Importe |
|---|---|---|---|---|---|
| mt14gso020aaa | m² | Geotextil no tejido compuesto por fibras de poliéster unidas por agujeteado, con una resistencia a la tracción longitudinal de 1,22 kN/m, una resistencia a la tracción transversal de 1,44 kN/m, una apertura de cono al ensayo de perforación dinámica según ISO 13433 inferior a 45 mm, resistencia CBR a punzonamiento 0,3 kN y una masa superficial de 120 g/m². (material) | 2.100 | 4772.00 | 10021.20 |
| mt01ard030b | t | Grava filtrante sin clasificar. (material) | 0.200 | 112301.00 | 22460.20 |
| mt01ara010a | m³ | Arena con granulometría de 0 a 5 mm de diámetro, limpia. (material) | 0.040 | 84789.00 | 3391.56 |
| mt18rap020o | m² | Losa alveolar de polietileno y polipropileno, de 49,2x49,2x3,9 cm, color verde, con geotextil de polipropileno incorporado en una de sus caras, para estabilización de pisos drenantes con pasto. (material) | 1.050 | 198995.00 | 208944.75 |
| mt48tie030a | m³ | Tierra vegetal cribada, suministrada a granel. (material) | 0.100 | 125712.00 | 12571.20 |
| mt48tis010a | kg | Mezcla de semilla para pasto. (material) | 0.400 | 33258.00 | 13303.20 |
| mt48tif020a | kg | Abono para presiembra de pasto. (material) | 0.035 | 7638.00 | 267.33 |
| mt48tie040 | kg | Mantillo limpio cribado. (material) | 5.000 | 183.00 | 915.00 |
| mt08aaa010a | m³ | Agua. (material) | 0.500 | 9276.00 | 4638.00 |
| mq01pan070b | h | Mini pala cargadora sobre neumáticos, de 52 kW/1 m³ kW. (maquinaria) | 0.027 | 210046.00 | 5671.24 |
| mq02rod010d | h | Bandeja vibrante de guiado manual, de 300 kg, ancho de trabajo 70 cm, reversible. (maquinaria) | 0.030 | 40846.00 | 1225.38 |
| op00amo010 |  | Amoladora o radial. | 1.000 | 0.00 | 0.00 |
| mo041 | h | Oficial de construcción de obra civil. (mano de obra) | 0.262 | 71617.94 | 18763.90 |
| mo087 | h | Medio oficial de construcción de obra civil. (mano de obra) | 0.524 | 45914.45 | 24059.17 |
| mo040 | h | Oficial jardinero. (mano de obra) | 0.262 | 71617.94 | 18763.90 |
| mo086 | h | Medio oficial jardinero. (mano de obra) | 0.524 | 45914.45 | 24059.17 |
| % | % | Herramientas | 2 % | 369055.20 | 7381.10 |
|  |  | Costes directos |  |  | 376436.30 |
