# Ensayo de varillas conformadas de acero de un mismo lote

- Propiedad del archivo: CYPE INGENIEROS, S.A.
- Formato: FIEBDC-3/2002
- Ámbito geográfico: Paraguay
- Divisa: PYG
- Costes indirectos: 3.00 %
- Gastos generales: 13.00 %
- Beneficio industrial: 6.00 %
- IVA: 10.00 %

## X Control de calidad y ensayos

### XE Estructuras de hormigón

#### XEB Varillas conformadas de acero

**XEB010** Ud Ensayo de varillas conformadas de acero de un mismo lote.
Ensayo a realizar en laboratorio acreditado en el área técnica correspondiente, sobre una muestra de dos varillas conformadas de acero de un mismo lote, tomada en obra, para la determinación de las siguientes características: doblado simple según ISO 15630-1. Incluso desplazamiento a obra, toma de muestra e informe de resultados.
Incluye: Desplazamiento a obra. Toma de muestras. Realización de ensayos. Redacción de informe de los resultados de los ensayos realizados.
Criterio de medición de proyecto: Ensayo a realizar, según documentación del Plan de control de calidad.

| Código | Ud | Descripción | Rendimiento | Precio | Importe |
|---|---|---|---|---|---|
| mt49arb030 | Ud | Ensayo para determinar la presencia o ausencia de grietas mediante doblado simple sobre una muestra de dos varillas conformadas de acero del mismo lote, según ISO 15630-1, incluso desplazamiento a obra, toma de muestra e informe de resultados. (material) | 1.000 | 87103.00 | 87103.00 |
| % | % | Herramientas | 2 % | 87103.00 | 1742.06 |
|  |  | Costes directos |  |  | 88845.06 |
