# Ensayo de consistencia y resistencia del hormigón

- Propiedad del archivo: CYPE INGENIEROS, S.A.
- Formato: FIEBDC-3/2002
- Ámbito geográfico: Paraguay
- Divisa: PYG
- Costes indirectos: 3.00 %
- Gastos generales: 13.00 %
- Beneficio industrial: 6.00 %
- IVA: 10.00 %

## X Control de calidad y ensayos

### XE Estructuras de hormigón

#### XEH Hormigones elaborados en planta

**XEH015** Ud Ensayo de consistencia y resistencia del hormigón.
Ensayo a realizar en laboratorio acreditado en el área técnica correspondiente, sobre una muestra de hormigón fresco, tomada en obra, para la determinación de las siguientes características: resistencia característica a compresión del hormigón endurecido con fabricación y curado de 3 probetas cilíndricas de 15x30 cm y rotura a compresión de las mismas. Incluso desplazamiento a obra, toma de muestra e informe de resultados.
Incluye: Desplazamiento a obra. Toma de muestra. Realización de ensayos. Redacción de informe de los resultados de los ensayos realizados.
Criterio de medición de proyecto: Ensayo a realizar, según documentación del Plan de control de calidad.

| Código | Ud | Descripción | Rendimiento | Precio | Importe |
|---|---|---|---|---|---|
| mt49hop020 | Ud | Ensayo para determinar la resistencia característica a compresión del hormigón endurecido con fabricación y curado de 3 probetas cilíndricas de 15x30 cm, con rotura a compresión, incluso desplazamiento a obra, toma de muestra de hormigón fresco e informe de resultados. (material) | 1.000 | 171173.00 | 171173.00 |
| % | % | Herramientas | 2 % | 171173.00 | 3423.46 |
|  |  | Costes directos |  |  | 174596.46 |
