# Extracción y ensayo a compresión de probetas testigo

- Propiedad del archivo: CYPE INGENIEROS, S.A.
- Formato: FIEBDC-3/2002
- Ámbito geográfico: Paraguay
- Divisa: PYG
- Costes indirectos: 3.00 %
- Gastos generales: 13.00 %
- Beneficio industrial: 6.00 %
- IVA: 10.00 %

## X Control de calidad y ensayos

### XE Estructuras de hormigón

#### XEI Ensayos informativos

**XEI090** Ud Extracción y ensayo a compresión de probetas testigo.
Ensayo a realizar en laboratorio acreditado en el área técnica correspondiente, para determinar la resistencia a compresión de un hormigón endurecido, mediante la extracción de probeta testigo de 150 mm de diámetro y 300 mm de longitud mediante sonda rotativa de fundación. Incluso desplazamiento a obra y relleno de taladros.
Incluye: Desplazamiento a obra. Extracción de probetas testigo. Relleno de taladros. Realización de ensayos.
Criterio de medición de proyecto: Ensayo a realizar, según documentación del Plan de control de calidad.

| Código | Ud | Descripción | Rendimiento | Precio | Importe |
|---|---|---|---|---|---|
| mt49des010 | Ud | Repercusión de desplazamiento a obra para la toma de muestras. (material) | 1.000 | 4581.00 | 4581.00 |
| mt49hoc030f | Ud | Extracción de testigo de hormigón endurecido de 150 mm de diámetro y 300 mm de longitud mediante sonda rotativa, tallado, refrentado y ensayo para determinar la resistencia a compresión, sin incluir cala ni reposición de revestimientos o recubrimientos. (material) | 1.000 | 1488490.00 | 1488490.00 |
| mt49hoc040x | Ud | Relleno de taladros con mortero hidráulico expansivo autonivelante, de 150 mm de diámetro, en fundaciones. (material) | 1.000 | 216798.00 | 216798.00 |
| % | % | Herramientas | 2 % | 1709869.00 | 34197.38 |
|  |  | Costes directos |  |  | 1744066.38 |
