# Ensayo de tejas cerámicas

- Propiedad del archivo: CYPE INGENIEROS, S.A.
- Formato: FIEBDC-3/2002
- Ámbito geográfico: Paraguay
- Divisa: PYG
- Costes indirectos: 3.00 %
- Gastos generales: 13.00 %
- Beneficio industrial: 6.00 %
- IVA: 10.00 %

## X Control de calidad y ensayos

### XL Materiales cerámicos

#### XLT Tejas

**XLT010** Ud Ensayo de tejas cerámicas.
Ensayos a realizar en laboratorio acreditado en el área técnica correspondiente, sobre una muestra de teja cerámica, tomada en obra, para la determinación de las siguientes características: permeabilidad al agua. Incluso desplazamiento a obra e informe de resultados.
Incluye: Desplazamiento a obra. Toma de muestras. Realización de ensayos. Redacción de informe de los resultados de los ensayos realizados.
Criterio de medición de proyecto: Ensayo a realizar, según documentación del Plan de control de calidad.

| Código | Ud | Descripción | Rendimiento | Precio | Importe |
|---|---|---|---|---|---|
| mt49des010 | Ud | Repercusión de desplazamiento a obra para la toma de muestras. (material) | 1.000 | 4581.00 | 4581.00 |
| mt49tac020 | Ud | Toma en obra de muestras de tejas cerámicas, cuyo peso no exceda de 50 kg. (material) | 1.000 | 183740.00 | 183740.00 |
| mt49tac040 | Ud | Ensayo para determinar la permeabilidad al agua de una muestra de tejas cerámicas. (material) | 1.000 | 1041831.00 | 1041831.00 |
| mt49tac030 | Ud | Informe de resultados de los ensayos realizados sobre una muestra de tejas cerámicas. (material) | 1.000 | 551405.00 | 551405.00 |
| % | % | Herramientas | 2 % | 1781557.00 | 35631.14 |
|  |  | Costes directos |  |  | 1817188.14 |
