# Ensayo de aptitud al soldeo

- Propiedad del archivo: CYPE INGENIEROS, S.A.
- Formato: FIEBDC-3/2002
- Ámbito geográfico: Paraguay
- Divisa: PYG
- Costes indirectos: 3.00 %
- Gastos generales: 13.00 %
- Beneficio industrial: 6.00 %
- IVA: 10.00 %

## X Control de calidad y ensayos

### XM Estructuras metálicas

#### XMP Perfiles laminados

**XMP020** Ud Ensayo de aptitud al soldeo.
Ensayos a realizar en laboratorio acreditado en el área técnica correspondiente, sobre una muestra soldada de perfil laminado para uso en estructura metálica, tomada en obra, para confirmar su aptitud al soldeo mediante la determinación de las siguientes características: disminución de la carga total de rotura. Incluso desplazamiento a obra e informe de resultados.
Incluye: Desplazamiento a obra. Toma de muestras. Realización de ensayos. Redacción de informe de los resultados de los ensayos realizados.
Criterio de medición de proyecto: Ensayo a realizar, según documentación del Plan de control de calidad.

| Código | Ud | Descripción | Rendimiento | Precio | Importe |
|---|---|---|---|---|---|
| mt49des010 | Ud | Repercusión de desplazamiento a obra para la toma de muestras. (material) | 1.000 | 4581.00 | 4581.00 |
| mt49pma020 | Ud | Toma en obra de muestras de perfil laminado en estructura metálica, cuyo peso no exceda de 50 kg. (material) | 1.000 | 198226.00 | 198226.00 |
| mt49ars030 | Ud | Ensayo de tracción de una probeta de acero soldada para el cálculo de la disminución de la carga total de rotura. (material) | 1.000 | 347793.00 | 347793.00 |
| mt49ars020 | Ud | Informe de resultados del ensayo de aptitud al soldeo en obra sobre una muestra soldada de perfil laminado en estructura metálica. (material) | 1.000 | 594678.00 | 594678.00 |
| % | % | Herramientas | 2 % | 1145278.00 | 22905.56 |
|  |  | Costes directos |  |  | 1168183.56 |
