# Baranda de seguridad para protección de registro cloacal abierto, durante los trabajos de inspección

- Propiedad del archivo: CYPE INGENIEROS, S.A.
- Formato: FIEBDC-3/2002
- Ámbito geográfico: Paraguay
- Divisa: PYG
- Costes indirectos: 3.00 %
- Gastos generales: 13.00 %
- Beneficio industrial: 6.00 %
- IVA: 10.00 %

## Y Seguridad y salud

### YC Sistemas de protección colectiva

#### YCA Delimitación y protección de registros y registros cloacales abiertos

**YCA026** Ud Baranda de seguridad para protección de registro cloacal abierto, durante los trabajos de inspección.
Protección de hueco abierto de registro cloacal durante los trabajos de inspección, mediante baranda metálica de seguridad, de 1 m de altura, encajada en la boca del pozo de 60 a 80 cm de diámetro, con un peldaño de acceso y cuerda de cierre. Amortizable en 150 usos.
Criterio de medición de proyecto: Número de unidades previstas, según Estudio o Estudio Básico de Seguridad y Salud.
Criterio de medición de obra: Se medirá el número de unidades realmente colocadas según especificaciones de Estudio o Estudio Básico de Seguridad y Salud.

| Código | Ud | Descripción | Rendimiento | Precio | Importe |
|---|---|---|---|---|---|
| mt50spb050c | Ud | Baranda para encajar en boca de acceso cloacal de 60 a 80 cm de diámetro, de tubo de acero pintado al horno en epoxi-poliéster, de 1 m de altura, con un peldaño de acceso y cuerda de cierre. (material) | 0.007 | 254559.00 | 1781.91 |
| mo120 | h | Peón Seguridad y Salud. (mano de obra) | 0.066 | 41172.67 | 2717.40 |
| % | % | Herramientas | 2 % | 4499.31 | 89.99 |
|  |  | Costes directos |  |  | 4589.30 |
